# Revestimiento de pavimento deportivo, de resinas sintéticas, sistema "COMPOSAN INDUSTRIAL Y TECNOLOGÍA", para pista de patinaje

- Propiedad del archivo: CYPE Ingenieros S.A.
- Formato: FIEBDC-3/2016
- Programa: Generador de precios de la construcción. CYPE Ingenieros, S.A.
- Fecha: 04/10/2024
- Ámbito geográfico: Región de Murcia
- Divisa: EUR
- Costes indirectos: 3 %
- IVA: 21 %

## M Firmes y pavimentos urbanos

### MD Pavimentos deportivos

#### MDR De resinas sintéticas

**MDR090** m² Revestimiento de pavimento deportivo, de resinas sintéticas, sistema "COMPOSAN INDUSTRIAL Y TECNOLOGÍA", para pista de patinaje.
Revestimiento de pavimento deportivo, con acabado rugoso, con resistencia al deslizamiento entre 80 y 110 con la superficie seca y entre 55 y 110 con la superficie húmeda, según UNE-EN 13036-4, con resistencia al deslizamiento Rd>45 según UNE-EN 16165 y resbaladicidad clase 3 según CTE, abrasión Taber en seco < 0,2 g, de 2 a 3 mm de espesor total aproximado, realizado sobre superficie soporte de aglomerado asfáltico, con el sistema Composport Skating S/A "COMPOSAN INDUSTRIAL Y TECNOLOGÍA", apto para pista de patinaje, mediante la aplicación sucesiva de: una capa de regularización y acondicionamiento de la superficie, de mortero Composport Skating Base, color gris (2 kg/m²); una capa de mortero Composport Surface, color negro (0,3 kg/m²), árido silíceo incoloro, lavado, de granulometría comprendida entre 0,2 y 0,4 mm (0,5 kg/m²) y agua (0,2 l/m²); dos capas de mortero de dos componentes Composport Skating Mix, color azul, acabado texturizado (0,4 kg/m² cada capa) y una capa de sellado de pintura al agua de dos componentes a base de resinas acrílico-epoxi, cargas micronizadas y pigmentos, Composport Skating Paint, color azul (0,3 kg/m²).
Criterio de valoración económica: El precio no incluye la superficie soporte, la ejecución y el sellado de las juntas ni el marcado y ejecución de las líneas de juego.
Incluye: Limpieza de la superficie soporte. Replanteo de las juntas y paños de trabajo. Aplicación de la capa de regularización y acondicionamiento de la superficie. Aplicación de las sucesivas capas que forman el pavimento deportivo. Secado de cada capa antes de aplicar la siguiente, incluyendo raspado, barrido y soplado de las imperfecciones. Limpieza final del pavimento.
Criterio de medición de proyecto: Superficie medida en proyección horizontal, según documentación gráfica de Proyecto.
Criterio de medición de obra: Se medirá, en proyección horizontal, la superficie realmente ejecutada según especificaciones de Proyecto.

| Código | Ud | Descripción | Rendimiento | Precio | Importe |
|---|---|---|---|---|---|
| mt47cit102c | kg | Mortero Composport Skating Base "COMPOSAN INDUSTRIAL Y TECNOLOGÍA", color gris, a base de resinas sintéticas y cargas minerales seleccionadas, para aplicar con rastrillo de goma. (material) | 2 | 2.09 | 4.180 |
| mt47cit105c | kg | Mortero Composport Surface "COMPOSAN INDUSTRIAL Y TECNOLOGÍA", color negro, a base de resinas. (material) | 0.3 | 5.52 | 1.656 |
| mt47cit002a | kg | Árido silíceo incoloro, lavado, de granulometría comprendida entre 0,2 y 0,4 mm, suministrado en sacos. (material) | 0.5 | 0.22 | 0.110 |
| mt47cit103g | kg | Mortero de dos componentes Composport Skating Mix "COMPOSAN INDUSTRIAL Y TECNOLOGÍA", color azul, acabado texturizado, a base de resinas acrílico-epoxi, cargas minerales calibradas y pigmentos. (material) | 0.8 | 9.74 | 7.792 |
| mt27pic040g | kg | Pintura al agua de dos componentes a base de resinas acrílico-epoxi, cargas micronizadas y pigmentos, Composport Skating Paint "COMPOSAN INDUSTRIAL Y TECNOLOGÍA", color azul, para aplicar con rodillo, pistola o rastrillo de goma. (material) | 0.3 | 9.24 | 2.772 |
| mo020 | h | Oficial 1ª construcción. (mano de obra) | 0.164 | 22.53 | 3.695 |
| mo077 | h | Ayudante construcción. (mano de obra) | 0.186 | 21.78 | 4.051 |
| % | % | Costes directos complementarios | 2 % | 24.256 | 0.485 |
|  |  | Costes directos |  |  | 24.741 |

Residuos:
- colocación: mt47cit102c; factor de residuo 0.062406
- colocación: mt47cit105c Mortero Composport Surface "COMPOSAN INDUSTRIAL Y TECNOLOGÍA", color negro, a base de resinas; factor de residuo 0.034528
- colocación: mt47cit002a Árido silíceo incoloro, lavado, de granulometría comprendida entre 0,2 y 0,4 mm, suministrado en sacos; factor de residuo 0.009
- colocación: mt47cit103g; factor de residuo 0.035
- colocación: mt27pic040g; factor de residuo 0.0275

## Recursos

**mt47cit102c** kg Mortero Composport Skating Base "COMPOSAN INDUSTRIAL Y TECNOLOGÍA"
Datos técnicos: Coste energético 15.053 MJ; Emisión de CO2 0.575 kg; Código LER 17 09 04; Masa del elemento 1 kg; Volumen 0.000667 m3
Residuos:
- embalaje: re170203 Plástico. (componente de residuo); rendimiento 0.003 kg; Código LER 17 02 03; Masa del elemento 1 kg; Volumen 0.001667 m3

**mt47cit105c** kg Mortero Composport Surface "COMPOSAN INDUSTRIAL Y TECNOLOGÍA", color negro, a base de resinas
Datos técnicos: Coste energético 86.761 MJ; Emisión de CO2 3.294 kg; Código LER 17 09 04; Masa del elemento 1 kg; Volumen 0.000667 m3
Residuos:
- embalaje: re170203 Plástico; rendimiento 0.003 kg

**mt47cit002a** kg Árido silíceo incoloro, lavado, de granulometría comprendida entre 0,2 y 0,4 mm, suministrado en sacos
Datos técnicos: Coste energético 0.559 MJ; Emisión de CO2 0.028 kg; Código LER 01 04 08; Masa del elemento 1 kg; Volumen 0.000667 m3
Residuos:
- embalaje: re170203 Plástico; rendimiento 0.005 kg

**mt47cit103g** kg Mortero de dos componentes Composport Skating Mix "COMPOSAN INDUSTRIAL Y TECNOLOGÍA"
Datos técnicos: Coste energético 15.053 MJ; Emisión de CO2 0.575 kg; Código LER 17 09 04; Masa del elemento 1 kg; Volumen 0.000667 m3
Residuos:
- embalaje: re170203 Plástico; rendimiento 0.003 kg

**mt27pic040g** kg Pintura al agua de dos componentes a base de resinas acrílico-epoxi
Datos técnicos: Coste energético 31.490 MJ; Emisión de CO2 1.556 kg; Código LER 08 01 11; Masa del elemento 1 kg; Volumen 0.001111 m3
Residuos:
- embalaje: re170203 Plástico; rendimiento 0.045 kg
