# Estabilización de explanada "in situ", mediante conglomerantes

- Propiedad del archivo: CYPE Ingenieros S.A.
- Formato: FIEBDC-3/2016
- Programa: Generador de precios de la construcción. CYPE Ingenieros, S.A.
- Fecha: 04/10/2024
- Ámbito geográfico: Región de Murcia
- Divisa: EUR
- Costes indirectos: 3 %
- IVA: 21 %

## M Firmes y pavimentos urbanos

### ME Explanadas, caminos y senderos

#### MEA Estabilización con conglomerantes

**MEA010** m³ Estabilización de explanada "in situ", mediante conglomerantes.
Estabilización de explanada "in situ", vertiendo una lechada de cal aérea hidratada, tipo CL 90-S, para conseguir un suelo estabilizado tipo SEST-1 conforme a los requisitos expuestos en el artículo 512 del PG-3. Incluso escarificación previa, distribución de la lechada, mezcla del suelo con el conglomerante, compactación de la mezcla, refino de la superficie, ejecución de las juntas de construcción y curado.
Incluye: Preparación de la superficie. Escarificación del suelo. Preparación y extendido de la lechada. Ejecución de la mezcla con el suelo. Compactación. Refino de la superficie. Ejecución de las juntas. Curado.
Criterio de medición de proyecto: Volumen medido sobre los perfiles de los planos topográficos de Proyecto, que definen el movimiento de tierras a realizar en obra.
Criterio de medición de obra: Se medirá el volumen de relleno sobre los perfiles transversales del terreno realmente ejecutados, compactados y terminados según especificaciones de Proyecto.

| Código | Ud | Descripción | Rendimiento | Precio | Importe |
|---|---|---|---|---|---|
| mt08aaa010a | m³ | Agua. (material) | 0.05 | 1.53 | 0.077 |
| mt08cal010 | t | Cal aérea hidratada tipo CL 90-S, a granel, según UNE-EN 459-1. (material) | 0.041 | 91.95 | 3.770 |
| mq01pao010a | h | Pala cargadora sobre cadenas, de 59 kW/1,2 m³, equipada con escarificadora. (maquinaria) | 0.132 | 45.68 | 6.030 |
| mq01mot010a | h | Motoniveladora de 141 kW. (maquinaria) | 0.017 | 77.41 | 1.316 |
| mq02rov010i | h | Compactador monocilíndrico vibrante autopropulsado, de 129 kW, de 16,2 t, anchura de trabajo 213,4 cm. (maquinaria) | 0.031 | 71.16 | 2.206 |
| mq02cia020f | h | Camión cisterna equipado para riego, de 8 m³ de capacidad. (maquinaria) | 0.039 | 125.43 | 4.892 |
| mo087 | h | Ayudante construcción de obra civil. (mano de obra) | 0.088 | 21.78 | 1.917 |
| % | % | Costes directos complementarios | 2 % | 20.208 | 0.404 |
|  |  | Costes directos |  |  | 20.612 |

Residuos:
- colocación: mt08cal010 Cal aérea hidratada tipo CL 90-S, a granel, según UNE-EN 459-1; factor de residuo 0.042

## Recursos

**mt08aaa010a** m³ Agua
Datos técnicos: Coste energético 60.000 MJ; Emisión de CO2 30.000 kg

**mt08cal010** t Cal aérea hidratada tipo CL 90-S, a granel, según UNE-EN 459-1
Datos técnicos: Coste energético 4910.870 MJ; Emisión de CO2 217.583 kg; Código LER 17 09 04; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3
