# Estabilización de caminos y senderos, mediante tratamiento del suelo con aporte de cal hidráulica natural

- Propiedad del archivo: CYPE Ingenieros S.A.
- Formato: FIEBDC-3/2016
- Programa: Generador de precios de la construcción. CYPE Ingenieros, S.A.
- Fecha: 04/10/2024
- Ámbito geográfico: Región de Murcia
- Divisa: EUR
- Costes indirectos: 3 %
- IVA: 21 %

## M Firmes y pavimentos urbanos

### ME Explanadas, caminos y senderos

#### MEA Estabilización con conglomerantes

**MEA020** m² Estabilización de caminos y senderos, mediante tratamiento del suelo con aporte de cal hidráulica natural.
Estabilización de caminos y senderos, en suelo poco arcilloso, mediante aporte de 20 kg de estabilizante y consolidante de terrenos, a base de cal hidráulica natural, extendida sobre el terreno y mezclada con el mismo hasta una profundidad de 15 cm mediante motoniveladora, compactado de la mezcla con medios mecánicos hasta alcanzar una densidad seca no inferior al 95% de la máxima obtenida en el ensayo Proctor Modificado, realizado según UNE 103501. Incluso preparación de la superficie mediante desbroce de la tierra vegetal, escarificado del terreno y retirada y carga a camión de los restos y desechos.
Criterio de valoración económica: El precio no incluye la realización del ensayo Proctor Modificado.
Incluye: Desbroce del terreno. Escarificado del terreno a estabilizar. Extendido de la cal. Mezclado de la cal con el terreno. Nivelación de la mezcla. Humectación y compactación de la mezcla. Retirada y carga a camión de restos y desechos.
Criterio de medición de proyecto: Superficie medida en proyección horizontal, según documentación gráfica de Proyecto.
Criterio de medición de obra: Se medirá, en proyección horizontal, la superficie realmente ejecutada según especificaciones de Proyecto.

| Código | Ud | Descripción | Rendimiento | Precio | Importe |
|---|---|---|---|---|---|
| mt28mif040 | kg | Estabilizante y consolidante de terrenos, a base de cal hidráulica natural, suministrada en sacos de 35 kg, para estabilización de caminos y senderos. (material) | 20 | 0.66 | 13.200 |
| mq01pan010a | h | Pala cargadora sobre neumáticos de 120 kW/1,9 m³. (maquinaria) | 0.017 | 45.95 | 0.781 |
| mq04dua020b | h | Dumper de descarga frontal de 2 t de carga útil. (maquinaria) | 0.002 | 10.58 | 0.021 |
| mq01mot010a | h | Motoniveladora de 141 kW. (maquinaria) | 0.002 | 77.41 | 0.155 |
| mq02rov010i | h | Compactador monocilíndrico vibrante autopropulsado, de 129 kW, de 16,2 t, anchura de trabajo 213,4 cm. (maquinaria) | 0.033 | 71.16 | 2.348 |
| mq02cia020j | h | Camión cisterna, de 8 m³ de capacidad. (maquinaria) | 0.002 | 121.25 | 0.243 |
| mo041 | h | Oficial 1ª construcción de obra civil. (mano de obra) | 0.274 | 22.53 | 6.173 |
| mo087 | h | Ayudante construcción de obra civil. (mano de obra) | 0.274 | 21.78 | 5.968 |
| % | % | Costes directos complementarios | 2 % | 28.889 | 0.578 |
|  |  | Costes directos |  |  | 29.467 |

Residuos:
- colocación: mt28mif040; factor de residuo 0.021

## Recursos

**mt28mif040** kg Estabilizante y consolidante de terrenos
Datos técnicos: Coste energético 5.254 MJ; Emisión de CO2 0.234 kg; Código LER 17 09 04; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
