# Borde de rollizos de madera

- Propiedad del archivo: CYPE Ingenieros S.A.
- Formato: FIEBDC-3/2016
- Programa: Generador de precios de la construcción. CYPE Ingenieros, S.A.
- Fecha: 08/03/2024
- Ámbito geográfico: Región de Murcia
- Divisa: EUR
- Costes indirectos: 3 %
- IVA: 21 %

## M Firmes y pavimentos urbanos

### ML Bordes y límites de pavimentos

#### MLD Bordes

**MLD040** m Borde de rollizos de madera.
Formación de borde y límite de pavimento mediante rollizos torneados, de madera de pino, de 8 cm de diámetro, colocados horizontalmente sobre el terreno. Incluso replanteo, excavación manual del terreno, selección y corte de rollizos, relleno y compactación del terreno contiguo al borde ya colocado y eliminación y limpieza del material sobrante.
Incluye: Replanteo. Excavación y preparación del terreno. Presentación, aplomado y nivelación. Relleno de la zanja y compactación del terreno. Eliminación y limpieza del material sobrante.
Criterio de medición de proyecto: Longitud medida según documentación gráfica de Proyecto.
Criterio de medición de obra: Se medirá la longitud realmente ejecutada según especificaciones de Proyecto.

| Código | Ud | Descripción | Rendimiento | Precio | Importe |
|---|---|---|---|---|---|
| mt18bma030a | Ud | Rollizo torneado de madera de pino tratada en autoclave con sales hidrosolubles, con clase de uso 4 según UNE-EN 335, de 8 cm de diámetro y 2 m de longitud. (material) | 0.6 | 5.47 | 3.282 |
| mo087 | h | Ayudante construcción de obra civil. (mano de obra) | 0.328 | 21.78 | 7.144 |
| % | % | Costes directos complementarios | 2 % | 10.426 | 0.209 |
|  |  | Costes directos |  |  | 10.635 |

Residuos:
- colocación: mt18bma030a; factor de residuo 0.014

## Recursos

**mt18bma030a** Ud Rollizo torneado de madera de pino tratada en autoclave con sales hidrosolubles
Datos técnicos: Coste energético 348.750 MJ; Emisión de CO2 -10.010 kg; Código LER 17 02 01; Masa del elemento 5.5 kg; Volumen 0.005 m3
Residuos:
- embalaje: re170203 Plástico. (componente de residuo); rendimiento 0.08 kg; Código LER 17 02 03; Masa del elemento 1 kg; Volumen 0.001667 m3
