# Mezcla bituminosa en caliente SMA

- Propiedad del archivo: CYPE Ingenieros S.A.
- Formato: FIEBDC-3/2016
- Programa: Generador de precios de la construcción. CYPE Ingenieros, S.A.
- Fecha: 04/10/2024
- Ámbito geográfico: Región de Murcia
- Divisa: EUR
- Costes indirectos: 3 %
- IVA: 21 %

## M Firmes y pavimentos urbanos

### MP Pavimentos urbanos

#### MPB Mezclas y riegos bituminosos

**MPB005** t Mezcla bituminosa en caliente SMA.
Mezcla bituminosa continua en caliente SMA 16 surf B35/50, para capa de rodadura, con árido calizo de 16 mm de tamaño máximo, con 0,05 t de betún por t de mezcla, para un tonelaje de aplicación de más de 1000 t/día.
Criterio de valoración económica: El precio no incluye el transporte de la mezcla.
Incluye: Replanteo de niveles. Extensión de la mezcla bituminosa. Compactación de la capa de mezcla bituminosa. Ejecución de juntas transversales y longitudinales en la capa de mezcla bituminosa. Limpieza final.
Criterio de medición de proyecto: Peso teórico calculado según documentación gráfica de Proyecto.
Criterio de medición de obra: Se comprobará el peso de la carga realmente llegada a obra, según especificaciones de Proyecto.

| Código | Ud | Descripción | Rendimiento | Precio | Importe |
|---|---|---|---|---|---|
| mt47aag005ej | t | Mezcla bituminosa continua en caliente SMA 16 surf B35/50, para capa de rodadura, con árido calizo de 16 mm de tamaño máximo, con 0,05 t de betún por t de mezcla, según UNE-EN 13108-5. (material) | 1.05 | 99 | 103.950 |
| mq11ext030 | h | Extendedora asfáltica de cadenas, de 81 kW. (maquinaria) | 0.011 | 231.73 | 2.549 |
| mq02ron010a | h | Rodillo vibrante tándem autopropulsado, de 24,8 kW, de 2450 kg, anchura de trabajo 100 cm. (maquinaria) | 0.011 | 56.81 | 0.625 |
| mq11com010 | h | Compactador de neumáticos autopropulsado, de 12/22 t. (maquinaria) | 0.011 | 66.47 | 0.731 |
| mo041 | h | Oficial 1ª construcción de obra civil. (mano de obra) | 0.066 | 22.53 | 1.487 |
| mo087 | h | Ayudante construcción de obra civil. (mano de obra) | 0.044 | 21.78 | 0.958 |
| % | % | Costes directos complementarios | 2 % | 110.300 | 2.206 |
|  |  | Costes directos |  |  | 112.506 |

Residuos:
- colocación: mt47aag005ej; factor de residuo 0.0105

## Recursos

**mt47aag005ej** t Mezcla bituminosa continua en caliente SMA 16 surf B35/50
Datos técnicos: Coste energético 3024.300 MJ; Emisión de CO2 19.960 kg; Código LER 17 03 02; Masa del elemento 1000 kg; Volumen 1 m3
