# Cubrición protectora de anillo perimetral de tronco de árbol

- Propiedad del archivo: CYPE Ingenieros S.A.
- Formato: FIEBDC-3/2016
- Programa: Generador de precios de la construcción. CYPE Ingenieros, S.A.
- Fecha: 08/03/2024
- Ámbito geográfico: Región de Murcia
- Divisa: EUR
- Costes indirectos: 3 %
- IVA: 21 %

## M Firmes y pavimentos urbanos

### MP Pavimentos urbanos

#### MPD Drenantes

**MPD025** m² Cubrición protectora de anillo perimetral de tronco de árbol.
Cubrición protectora de anillo perimetral de tronco de árbol para permitir su crecimiento, realizada mediante extendido de mortero realizado "in situ" a base de resina epoxi bicomponente y granulados de corcho natural, procedente de paneles reciclados, sin aditivos, color negro, de granulometría comprendida entre 3 y 5 mm, densidad entre 72 y 80 kg/m³ y conductividad térmica 0,043 W/(mK), con medios manuales, hasta formar una capa uniforme de 20 mm de espesor mínimo.
Incluye: Extendido de la capa de protección.
Criterio de medición de proyecto: Superficie medida según documentación gráfica de Proyecto.
Criterio de medición de obra: Se medirá la superficie realmente ejecutada según especificaciones de Proyecto.

| Código | Ud | Descripción | Rendimiento | Precio | Importe |
|---|---|---|---|---|---|
| mt16fso010ef | m³ | Granulados de corcho natural, procedente de paneles reciclados, sin aditivos, color negro, de granulometría comprendida entre 3 y 5 mm, densidad entre 72 y 80 kg/m³ y conductividad térmica 0,043 W/(mK). (material) | 0.012 | 196.97 | 2.364 |
| mt47pcd020a | kg | Resina epoxi bicomponente. (material) | 1 | 71.52 | 71.520 |
| mo040 | h | Oficial 1ª jardinero. (mano de obra) | 0.547 | 22.53 | 12.324 |
| mo086 | h | Ayudante jardinero. (mano de obra) | 0.547 | 21.78 | 11.914 |
| % | % | Costes directos complementarios | 2 % | 98.122 | 1.962 |
|  |  | Costes directos |  |  | 100.084 |

Residuos:
- colocación: mt16fso010ef; factor de residuo 0.014
- colocación: mt47pcd020a Resina epoxi bicomponente; factor de residuo 0.03

## Recursos

**mt16fso010ef** m³ Granulados de corcho natural
Datos técnicos: Coste energético 5134.560 MJ; Emisión de CO2 -130.720 kg; Código LER 17 02 01; Masa del elemento 76 kg; Volumen 0.069091 m3

**mt47pcd020a** kg Resina epoxi bicomponente
Datos técnicos: Coste energético 86.761 MJ; Emisión de CO2 3.294 kg; Código LER 17 09 04; Masa del elemento 1 kg; Volumen 0.000667 m3
Residuos:
- embalaje: re170203 Plástico. (componente de residuo); rendimiento 0.003 kg; Código LER 17 02 03; Masa del elemento 1 kg; Volumen 0.001667 m3
