# Pavimento drenante, con rejilla alveolar y césped

- Propiedad del archivo: CYPE Ingenieros S.A.
- Formato: FIEBDC-3/2016
- Programa: Generador de precios de la construcción. CYPE Ingenieros, S.A.
- Fecha: 04/10/2024
- Ámbito geográfico: Región de Murcia
- Divisa: EUR
- Costes indirectos: 3 %
- IVA: 21 %

## M Firmes y pavimentos urbanos

### MP Pavimentos urbanos

#### MPD Drenantes

**MPD210** m² Pavimento drenante, con rejilla alveolar y césped.
Pavimento drenante, para tráfico peatonal, formado por capa de drenaje compactada de grava filtrante sin clasificar, de 10 cm de espesor, capa de nivelación compactada de arena con granulometría de 0 a 5 mm de diámetro, limpia, de 5 cm de espesor, rejilla alveolar de polietileno de alta densidad (HDPE) estable a los rayos UV, resistencia a compresión 200 t/m², de 50x50x4 cm, color verde, con un porcentaje de huecos del 95% y capa de relleno de tierra vegetal cribada y mezcla de semilla para césped cubriendo la rejilla alveolar.
Incluye: Transporte y descarga del material a pie de tajo. Extendido y compactación de la capa de drenaje. Extendido y compactación de la capa de nivelación. Disposición de las rejillas alveolares. Abonado de fondo y extendido de la capa de relleno. Distribución de semillas. Tapado con mantillo. Primer riego.
Criterio de medición de proyecto: Superficie medida según documentación gráfica de Proyecto.
Criterio de medición de obra: Se medirá la superficie realmente ejecutada según especificaciones de Proyecto.

| Código | Ud | Descripción | Rendimiento | Precio | Importe |
|---|---|---|---|---|---|
| mt01ard030b | t | Grava filtrante sin clasificar. (material) | 0.15 | 19.35 | 2.903 |
| mt01ara010a | m³ | Arena con granulometría de 0 a 5 mm de diámetro, limpia. (material) | 0.05 | 14.61 | 0.731 |
| mt18rad010a | m² | Rejilla alveolar de polietileno de alta densidad (HDPE) estable a los rayos UV, resistencia a compresión 200 t/m², de 50x50x4 cm, color verde, con un porcentaje de huecos del 95%, para estabilización de pavimentos drenantes con césped. (material) | 1.05 | 14.19 | 14.900 |
| mt48tif020a | kg | Abono para presiembra de césped. (material) | 0.1 | 1.47 | 0.147 |
| mt48tie030a | m³ | Tierra vegetal cribada, suministrada a granel. (material) | 0.04 | 24.21 | 0.968 |
| mt48tis010a | kg | Mezcla de semilla para césped. (material) | 0.035 | 6.41 | 0.224 |
| mt48tie040 | kg | Mantillo limpio cribado. (material) | 5 | 0.03 | 0.150 |
| mt08aaa010a | m³ | Agua. (material) | 0.05 | 1.53 | 0.077 |
| mq01pan070b | h | Mini pala cargadora sobre neumáticos, de 52 kW/1 m³ kW. (maquinaria) | 0.024 | 37.53 | 0.901 |
| mq02rod010d | h | Bandeja vibrante de guiado manual, de 300 kg, anchura de trabajo 70 cm, reversible. (maquinaria) | 0.026 | 7.3 | 0.190 |
| mo041 | h | Oficial 1ª construcción de obra civil. (mano de obra) | 0.09 | 22.53 | 2.028 |
| mo087 | h | Ayudante construcción de obra civil. (mano de obra) | 0.197 | 21.78 | 4.291 |
| mo040 | h | Oficial 1ª jardinero. (mano de obra) | 0.109 | 22.53 | 2.456 |
| mo115 | h | Peón jardinero. (mano de obra) | 0.219 | 21.19 | 4.641 |
| % | % | Costes directos complementarios | 2 % | 34.607 | 0.692 |
|  |  | Costes directos |  |  | 35.299 |

Residuos:
- colocación: mt01ard030b Grava filtrante sin clasificar; factor de residuo 0.00474561
- colocación: mt01ara010a Arena con granulometría de 0 a 5 mm de diámetro, limpia; factor de residuo 0.003
- colocación: mt48tif020a Abono para presiembra de césped; factor de residuo 0.052198
- colocación: mt48tie030a Tierra vegetal cribada, suministrada a granel; factor de residuo 0.003

## Recursos

**mt01ard030b** t Grava filtrante sin clasificar
Datos técnicos: Coste energético 75.000 MJ; Emisión de CO2 4.000 kg; Código LER 01 04 08; Masa del elemento 1000 kg; Volumen 0.666667 m3

**mt01ara010a** m³ Arena con granulometría de 0 a 5 mm de diámetro, limpia
Datos técnicos: Coste energético 146.250 MJ; Emisión de CO2 7.800 kg; Código LER 01 04 09; Masa del elemento 1950 kg; Volumen 1.21875 m3

**mt48tif020a** kg Abono para presiembra de césped
Datos técnicos: Coste energético 30.291 MJ; Emisión de CO2 3.674 kg; Código LER 06 10 99; Masa del elemento 1 kg; Volumen 0.001111 m3
Residuos:
- embalaje: re170203 Plástico. (componente de residuo); rendimiento 0.003 kg; Código LER 17 02 03; Masa del elemento 1 kg; Volumen 0.001667 m3

**mt48tie030a** m³ Tierra vegetal cribada, suministrada a granel
Datos técnicos: Coste energético 151.700 MJ; Emisión de CO2 8.200 kg; Código LER 17 05 04; Masa del elemento 2050 kg; Volumen 1.28125 m3

**mt08aaa010a** m³ Agua
Datos técnicos: Coste energético 60.000 MJ; Emisión de CO2 30.000 kg
