# Revestimiento de pavimento urbano, sistema "COMPOSAN INDUSTRIAL Y TECNOLOGÍA"

- Propiedad del archivo: CYPE Ingenieros S.A.
- Formato: FIEBDC-3/2016
- Programa: Generador de precios de la construcción. CYPE Ingenieros, S.A.
- Fecha: 04/10/2024
- Ámbito geográfico: Región de Murcia
- Divisa: EUR
- Costes indirectos: 3 %
- IVA: 21 %

## M Firmes y pavimentos urbanos

### MP Pavimentos urbanos

#### MPI Sistemas de pavimentos

**MPI010** m² Revestimiento de pavimento urbano, sistema "COMPOSAN INDUSTRIAL Y TECNOLOGÍA".
Revestimiento de pavimento urbano, con acabado rugoso, con resistencia al deslizamiento Rd>45 según UNE-EN 16165 y resbaladicidad clase 3 según CTE, coeficiente de fricción SRT>45 según UNE-EN 1436, Euroclase Bfl-s1 de reacción al fuego, según UNE-EN 13501-1, abrasión Taber en seco < 0,2 g, de 2 a 3 mm de espesor total aproximado, realizado sobre superficie soporte de aglomerado asfáltico, con el sistema Compotop S/A "COMPOSAN INDUSTRIAL Y TECNOLOGÍA", apto para aparcamientos y zonas de circulación con tráfico ligero a bajas velocidades, mediante la aplicación sucesiva de: dos capas de mortero, Compotop, color rojo, a base de resinas sintéticas, cargas minerales seleccionadas y pigmentos (rendimiento aproximado de 2 kg/m² la primera capa y 1,5 kg/m² la segunda capa), dejando secar totalmente la primera capa antes de aplicar la segunda capa y una capa de sellado de pintura al agua, Paintex, color rojo, a base de resinas acrílicas, cargas micronizadas y pigmentos (0,5 kg/m²).
Criterio de valoración económica: El precio no incluye la superficie soporte, la preparación de la superficie soporte ni la ejecución y el sellado de las juntas.
Incluye: Limpieza de la superficie soporte. Replanteo de las juntas y paños de trabajo. Aplicación, con rastrillo de goma, de las capas de regularización y acondicionamiento de la superficie. Aplicación, con rodillo, pistola o rastrillo de goma, de la capa de sellado. Limpieza final del pavimento.
Criterio de medición de proyecto: Superficie medida en proyección horizontal, según documentación gráfica de Proyecto.
Criterio de medición de obra: Se medirá, en proyección horizontal, la superficie realmente ejecutada según especificaciones de Proyecto.

| Código | Ud | Descripción | Rendimiento | Precio | Importe |
|---|---|---|---|---|---|
| mt47cit030b | kg | Mortero, Compotop "COMPOSAN INDUSTRIAL Y TECNOLOGÍA", color rojo, a base de resinas sintéticas, cargas minerales seleccionadas y pigmentos; para aplicar con rastrillo de goma. (material) | 3.5 | 1.99 | 6.965 |
| mt27pcc010m | kg | Pintura al agua, Paintex "COMPOSAN INDUSTRIAL Y TECNOLOGÍA", color rojo, a base de resinas acrílicas, cargas micronizadas y pigmentos; para aplicar con rodillo, pistola o rastrillo de goma. (material) | 0.5 | 4.98 | 2.490 |
| mo041 | h | Oficial 1ª construcción de obra civil. (mano de obra) | 0.107 | 22.53 | 2.411 |
| mo087 | h | Ayudante construcción de obra civil. (mano de obra) | 0.107 | 21.78 | 2.330 |
| % | % | Costes directos complementarios | 2 % | 14.196 | 0.284 |
|  |  | Costes directos |  |  | 14.480 |

Residuos:
- colocación: mt47cit030b; factor de residuo 0.063066
- colocación: mt27pcc010m; factor de residuo 0.055

## Recursos

**mt47cit030b** kg Mortero, Compotop "COMPOSAN INDUSTRIAL Y TECNOLOGÍA"
Datos técnicos: Coste energético 15.053 MJ; Emisión de CO2 0.575 kg; Código LER 17 09 04; Masa del elemento 1 kg; Volumen 0.000667 m3
Residuos:
- embalaje: re170203 Plástico. (componente de residuo); rendimiento 0.003 kg; Código LER 17 02 03; Masa del elemento 1 kg; Volumen 0.001667 m3

**mt27pcc010m** kg Pintura al agua
Datos técnicos: Coste energético 30.230 MJ; Emisión de CO2 1.494 kg; Código LER 08 01 11; Masa del elemento 1 kg; Volumen 0.001111 m3
Residuos:
- embalaje: re170203 Plástico; rendimiento 0.032 kg
