# Capa de rodadura de color, de mezcla sintética en caliente, sistema "COMPOSAN INDUSTRIAL Y TECNOLOGÍA"

- Propiedad del archivo: CYPE Ingenieros S.A.
- Formato: FIEBDC-3/2016
- Programa: Generador de precios de la construcción. CYPE Ingenieros, S.A.
- Fecha: 04/10/2024
- Ámbito geográfico: Región de Murcia
- Divisa: EUR
- Costes indirectos: 3 %
- IVA: 21 %

## M Firmes y pavimentos urbanos

### MP Pavimentos urbanos

#### MPI Sistemas de pavimentos

**MPI040** m² Capa de rodadura de color, de mezcla sintética en caliente, sistema "COMPOSAN INDUSTRIAL Y TECNOLOGÍA".
Capa de rodadura de color, de 4 cm de espesor total aproximado, realizada con el sistema Compolor Gardner 12 "COMPOSAN INDUSTRIAL Y TECNOLOGÍA", mediante la aplicación de una mezcla sintética en caliente AC16 surf D formada por ligante sintético, Compolor Gardner 12 (5,67 kg/m²), colorante sintético y árido de machaqueo, aplicada mecánicamente con máquina autopropulsada y apisonadora de rodillos vibrantes.
Criterio de valoración económica: El precio no incluye la superficie soporte ni la preparación de la superficie soporte.
Incluye: Aplicación mecánica, con máquina autopropulsada y apisonadora de rodillos vibrantes, de la capa de rodadura.
Criterio de medición de proyecto: Superficie medida en proyección horizontal, según documentación gráfica de Proyecto.
Criterio de medición de obra: Se medirá, en proyección horizontal, la superficie realmente ejecutada según especificaciones de Proyecto.

| Código | Ud | Descripción | Rendimiento | Precio | Importe |
|---|---|---|---|---|---|
| mt47cit600b | kg | Ligante sintético, Compolor Gardner 12 "COMPOSAN INDUSTRIAL Y TECNOLOGÍA". (material) | 5.67 | 3.97 | 22.510 |
| mt47cit602 | kg | Colorante sintético para aglomerados. (material) | 2.92 | 2.17 | 6.336 |
| mt01arp050a | t | Árido de machaqueo de 0 a 6 mm de diámetro, con desgaste en el ensayo de Los Ángeles < 25. (material) | 0.079 | 12.64 | 0.999 |
| mt01arp050b | t | Árido de machaqueo de 6 a 12 mm de diámetro, con desgaste en el ensayo de Los Ángeles < 25. (material) | 0.033 | 12.64 | 0.417 |
| mt01arp050c | t | Árido de machaqueo de 12 a 18 mm de diámetro, con desgaste en el ensayo de Los Ángeles < 25. (material) | 0.013 | 12.12 | 0.158 |
| mq11ext030 | h | Extendedora asfáltica de cadenas, de 81 kW. (maquinaria) | 0.003 | 231.73 | 0.695 |
| mq02ron010a | h | Rodillo vibrante tándem autopropulsado, de 24,8 kW, de 2450 kg, anchura de trabajo 100 cm. (maquinaria) | 0.003 | 56.81 | 0.170 |
| mq11com010 | h | Compactador de neumáticos autopropulsado, de 12/22 t. (maquinaria) | 0.003 | 66.47 | 0.199 |
| mo041 | h | Oficial 1ª construcción de obra civil. (mano de obra) | 0.02 | 22.53 | 0.451 |
| mo087 | h | Ayudante construcción de obra civil. (mano de obra) | 0.02 | 21.78 | 0.436 |
| % | % | Costes directos complementarios | 2 % | 32.371 | 0.647 |
|  |  | Costes directos |  |  | 33.018 |

Residuos:
- colocación: mt01arp050a Árido de machaqueo de 0 a 6 mm de diámetro, con desgaste en el ensayo de Los Ángeles < 25; factor de residuo 0.00661652
- colocación: mt01arp050b Árido de machaqueo de 6 a 12 mm de diámetro, con desgaste en el ensayo de Los Ángeles < 25; factor de residuo 0.00661652
- colocación: mt01arp050c Árido de machaqueo de 12 a 18 mm de diámetro, con desgaste en el ensayo de Los Ángeles < 25; factor de residuo 0.00676175

## Recursos

**mt01arp050a** t Árido de machaqueo de 0 a 6 mm de diámetro, con desgaste en el ensayo de Los Ángeles < 25
Datos técnicos: Coste energético 75.000 MJ; Emisión de CO2 4.000 kg; Código LER 01 04 08; Masa del elemento 1000 kg; Volumen 0.666667 m3

**mt01arp050b** t Árido de machaqueo de 6 a 12 mm de diámetro, con desgaste en el ensayo de Los Ángeles < 25
Datos técnicos: Coste energético 75.000 MJ; Emisión de CO2 4.000 kg; Código LER 01 04 08; Masa del elemento 1000 kg; Volumen 0.666667 m3

**mt01arp050c** t Árido de machaqueo de 12 a 18 mm de diámetro, con desgaste en el ensayo de Los Ángeles < 25
Datos técnicos: Coste energético 75.000 MJ; Emisión de CO2 4.000 kg; Código LER 01 04 08; Masa del elemento 1000 kg; Volumen 0.666667 m3
