# Tarima de madera

- Propiedad del archivo: CYPE Ingenieros S.A.
- Formato: FIEBDC-3/2016
- Programa: Generador de precios de la construcción. CYPE Ingenieros, S.A.
- Fecha: 08/03/2024
- Ámbito geográfico: Región de Murcia
- Divisa: EUR
- Costes indirectos: 3 %
- IVA: 21 %

## M Firmes y pavimentos urbanos

### MP Pavimentos urbanos

#### MPM De madera

**MPM010** m² Tarima de madera.
Tarima formada por tablas de madera maciza de pino pinaster (Pinus pinaster), termotratada, de 26x120x2400 mm, color marrón, con clase de uso 2, según UNE-EN 335, fijadas mediante el sistema de fijación vista, sobre rastreles de madera de pino pinaster (Pinus pinaster), tratada en autoclave, con clase de uso 4 según UNE-EN 335 de 65x38 mm, separados 50 cm entre sí; cepillado y posterior aplicación de dos manos de lasur al agua de secado rápido para interior y exterior, para suelos, color Teca, acabado satinado rendimiento: 0,083 l/m² cada mano como tratamiento protector y decorativo. Incluso tornillos autotaladrantes de acero inoxidable para sujeción de las tablas a los rastreles.
Criterio de valoración económica: El precio no incluye la solera de hormigón.
Incluye: Replanteo, nivelación y fijación de los rastreles. Colocación de las tablas de la primera hilada. Fijación de las tablas de la primera hilada sobre los rastreles. Colocación y fijación de las sucesivas hiladas. Lijado. Aplicación de dos manos de acabado.
Criterio de medición de proyecto: Superficie útil, medida según documentación gráfica de Proyecto. No se ha incrementado la medición por roturas y recortes, ya que en la descomposición se ha considerado un 5% más de piezas.
Criterio de medición de obra: Se medirá la superficie realmente ejecutada según especificaciones de Proyecto.

| Código | Ud | Descripción | Rendimiento | Precio | Importe |
|---|---|---|---|---|---|
| mt18mva015e | m | Rastrel de 65x38 mm de sección, de madera de pino pinaster (Pinus pinaster), tratada en autoclave, con clase de uso 4, según UNE-EN 335, acabado cepillado, con humedad inferior al 20%. (material) | 2.1 | 3.33 | 6.993 |
| mt18mtf030bfa | m² | Tablas de madera maciza de pino pinaster (Pinus pinaster), termotratada, mediante la exposición de la madera a ciclos de temperatura de hasta 240°C y vapor de agua, en una atmósfera libre de oxígeno y de presión controlada, de 26x120x2400 mm, color marrón, con clase de uso 2, según UNE-EN 335, para cepillado y aplicación de un tratamiento protector y decorativo en obra. (material) | 1.05 | 38.07 | 39.974 |
| mt18mva095 | Ud | Tornillo autotaladrante de acero inoxidable, con cabeza avellanada. (material) | 50 | 0.14 | 7.000 |
| mt18mva085a | Ud | Taco expansivo metálico y tirafondo, para fijación de elementos de madera sobre soporte base de hormigón. (material) | 6 | 1.23 | 7.380 |
| mt27lsa020b | l | Lasur al agua de secado rápido para interior y exterior, para suelos, color Teca, acabado satinado, a base de resinas acrílicas híbridas y copolímeros de poliuretano, con un agente biocida, contra hongos de mancha azul y moho, con resistencia a la intemperie, para aplicar con brocha, rodillo o pistola sobre pavimentos exteriores de madera, como tratamiento protector y decorativo. (material) | 0.166 | 25.48 | 4.230 |
| mo025 | h | Oficial 1ª instalador de pavimentos de madera. (mano de obra) | 0.547 | 22.53 | 12.324 |
| mo063 | h | Ayudante instalador de pavimentos de madera. (mano de obra) | 0.547 | 21.78 | 11.914 |
| mo038 | h | Oficial 1ª pintor. (mano de obra) | 0.328 | 22.53 | 7.390 |
| mo076 | h | Ayudante pintor. (mano de obra) | 0.055 | 21.78 | 1.198 |
| % | % | Costes directos complementarios | 2 % | 98.403 | 1.968 |
|  |  | Costes directos |  |  | 100.371 |

Residuos:
- colocación: mt18mva015e; factor de residuo 0.0128412
- colocación: mt18mtf030bfa; factor de residuo 0.0101925
- colocación: mt18mva095 Tornillo autotaladrante de acero inoxidable, con cabeza avellanada; factor de residuo 0.00482456
- colocación: mt27lsa020b; factor de residuo 0.03

## Recursos

**mt18mva015e** m Rastrel de 65x38 mm de sección
Datos técnicos: Coste energético 113.947 MJ; Emisión de CO2 -1.812 kg; Código LER 17 02 01; Masa del elemento 1.36 kg; Volumen 0.001236 m3
Residuos:
- embalaje: re170203 Plástico. (componente de residuo); rendimiento 0.002 kg; Código LER 17 02 03; Masa del elemento 1 kg; Volumen 0.001667 m3

**mt18mtf030bfa** m² Tablas de madera maciza de pino pinaster (Pinus pinaster)
Datos técnicos: Coste energético 1177.704 MJ; Emisión de CO2 -18.638 kg; Código LER 17 02 01; Masa del elemento 14.04 kg; Volumen 0.012764 m3
Residuos:
- embalaje: re170203 Plástico; rendimiento 0.037 kg

**mt18mva095** Ud Tornillo autotaladrante de acero inoxidable, con cabeza avellanada
Datos técnicos: Coste energético 0.546 MJ; Emisión de CO2 0.081 kg; Código LER 17 04 05; Masa del elemento 0.0114 kg; Volumen 0.000005 m3
Residuos:
- embalaje: re150101 Envases de papel y cartón. (componente de residuo); rendimiento 0.001 kg; Código LER 15 01 01; Masa del elemento 1 kg; Volumen 0.001333 m3

**mt18mva085a** Ud Taco expansivo metálico y tirafondo, para fijación de elementos de madera sobre soporte base de hormigón
Datos técnicos: Coste energético 0.289 MJ; Emisión de CO2 0.016 kg; Código LER 17 04 05; Masa del elemento 0.021 kg; Volumen 0.00001 m3
Residuos:
- embalaje: re150101 Envases de papel y cartón; rendimiento 0.002 kg
- embalaje: re170203 Plástico; rendimiento 0.001 kg

**mt27lsa020b** l Lasur al agua de secado rápido para interior y exterior
Datos técnicos: Coste energético 32.231 MJ; Emisión de CO2 1.358 kg; Código LER 17 09 04; Masa del elemento 1.02 kg; Volumen 0.00068 m3
Residuos:
- embalaje: re170203 Plástico; rendimiento 0.032 kg
