# Impermeabilización de tubería o colector de hormigón, con pintura epoxi

- Propiedad del archivo: CYPE Ingenieros S.A.
- Formato: FIEBDC-3/2016
- Programa: Generador de precios de la construcción. CYPE Ingenieros, S.A.
- Fecha: 04/10/2024
- Ámbito geográfico: Región de Murcia
- Divisa: EUR
- Costes indirectos: 3 %
- IVA: 21 %

## N Aislamientos e impermeabilizaciones

### NI Impermeabilizaciones

#### NIB Obras hidráulicas

**NIB040** m² Impermeabilización de tubería o colector de hormigón, con pintura epoxi.
Impermeabilización de tubería o colector de hormigón, mediante la aplicación de una mano de fondo de pintura impermeabilizante bicomponente, a base de resina epoxi y betún, diluida con un 25% de agua, y una mano de acabado con el mismo producto sin diluir, (rendimiento: 0,25 kg/m² cada mano).
Incluye: Limpieza general de la superficie soporte. Preparación de la mezcla. Aplicación de la mano de fondo.
Criterio de medición de proyecto: Superficie medida según documentación gráfica de Proyecto.
Criterio de medición de obra: Se medirá la superficie realmente ejecutada según especificaciones de Proyecto.

| Código | Ud | Descripción | Rendimiento | Precio | Importe |
|---|---|---|---|---|---|
| mt27upx200a | kg | Pintura impermeabilizante bicomponente, a base de resina epoxi y betún, según UNE-EN 1504-2, para aplicar con brocha, rodillo o pistola. (material) | 0.5 | 6.45 | 3.225 |
| mo032 | h | Oficial 1ª aplicador de productos impermeabilizantes. (mano de obra) | 0.164 | 22.53 | 3.695 |
| mo070 | h | Ayudante aplicador de productos impermeabilizantes. (mano de obra) | 0.164 | 21.78 | 3.572 |
| % | % | Costes directos complementarios | 2 % | 10.492 | 0.210 |
|  |  | Costes directos |  |  | 10.702 |

Residuos:
- colocación: mt27upx200a; factor de residuo 0.0275

## Recursos

**mt27upx200a** kg Pintura impermeabilizante bicomponente
Datos técnicos: Coste energético 31.490 MJ; Emisión de CO2 1.556 kg; Código LER 08 01 11; Masa del elemento 1 kg; Volumen 0.001111 m3
Residuos:
- embalaje: re170203 Plástico. (componente de residuo); rendimiento 0.045 kg; Código LER 17 02 03; Masa del elemento 1 kg; Volumen 0.001667 m3
