# Revestimiento textil mural de pista de pádel, sistema "EQUIDESA"

- Propiedad del archivo: CYPE Ingenieros S.A.
- Formato: FIEBDC-3/2016
- Programa: Generador de precios de la construcción. CYPE Ingenieros, S.A.
- Fecha: 08/03/2024
- Ámbito geográfico: Región de Murcia
- Divisa: EUR
- Costes indirectos: 3 %
- IVA: 21 %

## T Equipamiento urbano

### TA Instalaciones deportivas completas

#### TAP Pistas de pádel

**TAP030** m² Revestimiento textil mural de pista de pádel, sistema "EQUIDESA".
Revestimiento textil mural de pista de pádel, sistema "EQUIDESA", con tejido de polietileno de alta densidad (HDPE), Commercial 95 "EQUIDESA", de 1,6 mm de espesor, con una masa superficial de 340 g/m², con resistencia a los rayos UV y a la intemperie. Colocación en obra: con kit de accesorios, "EQUIDESA", formado por perfiles, galvanizado en caliente UNE-EN 10346 Z275 en forma de omega y tubos de polietileno, para la fijación del revestimiento a la subestructura soporte.
Incluye: Replanteo. Corte y preparación del revestimiento. Montaje de los accesorios. Colocación y fijación del revestimiento.
Criterio de medición de proyecto: Superficie medida en proyección horizontal, según documentación gráfica de Proyecto.
Criterio de medición de obra: Se medirá, en proyección horizontal, la superficie realmente ejecutada según especificaciones de Proyecto.

| Código | Ud | Descripción | Rendimiento | Precio | Importe |
|---|---|---|---|---|---|
| mt29teq010a | m² | Tejido de polietileno de alta densidad (HDPE), Commercial 95 "EQUIDESA", de 1,6 mm de espesor, con una masa superficial de 340 g/m², con resistencia a los rayos UV y a la intemperie. (material) | 1.1 | 12.18 | 13.398 |
| mt29teq005a | Ud | Kit de accesorios, "EQUIDESA", formado por perfiles, galvanizado en caliente UNE-EN 10346 Z275 en forma de omega y tubos de polietileno, para la fijación del revestimiento a la subestructura soporte. (material) | 1 | 7.28 | 7.280 |
| mo041 | h | Oficial 1ª construcción de obra civil. (mano de obra) | 0.164 | 22.53 | 3.695 |
| mo087 | h | Ayudante construcción de obra civil. (mano de obra) | 0.164 | 21.78 | 3.572 |
| % | % | Costes directos complementarios | 2 % | 27.945 | 0.559 |
|  |  | Costes directos |  |  | 28.504 |
