# Cubierta solar fotovoltaica para pista de pádel, sistema "EQUIDESA"

- Propiedad del archivo: CYPE Ingenieros S.A.
- Formato: FIEBDC-3/2016
- Programa: Generador de precios de la construcción. CYPE Ingenieros, S.A.
- Fecha: 08/03/2024
- Ámbito geográfico: Región de Murcia
- Divisa: EUR
- Costes indirectos: 3 %
- IVA: 21 %

## T Equipamiento urbano

### TA Instalaciones deportivas completas

#### TAP Pistas de pádel

**TAP040** Ud Cubierta solar fotovoltaica para pista de pádel, sistema "EQUIDESA".
Cubierta solar fotovoltaica para pista de pádel, sistema "EQUIDESA", de 22,9x13,66 m y 50 kW de potencia total instalada, formada por 120 módulos solares fotovoltaicos de células de silicio monocristalino, potencia máxima (Wp) 555 W, marco de aluminio anodizado, dimensiones 2280x1135x35 mm, forrados perimetralmente con junta de estanqueidad, sujetos entre sí y a las correas mediante herrajes de acero galvanizado y fijados con tornillería rosca-chapa con arandela de estanqueidad. Incluso juntas de estanqueidad perimetrales, herrajes de acero galvanizado, tornillería y material de conexionado eléctrico.
Criterio de valoración económica: El precio no incluye la estructura soporte de perfiles metálicos.
Incluye: Colocación y fijación de los módulos solares fotovoltaicos. Conexionado y comprobación de su correcto funcionamiento.
Criterio de medición de proyecto: Número de unidades previstas, según documentación gráfica de Proyecto.
Criterio de medición de obra: Se medirá el número de unidades realmente ejecutadas según especificaciones de Proyecto.

| Código | Ud | Descripción | Rendimiento | Precio | Importe |
|---|---|---|---|---|---|
| mt35equ010a | Ud | Módulo solar fotovoltaico de células de silicio monocristalino, "EQUIDESA", potencia máxima (Wp) 555 W, marco de aluminio anodizado, dimensiones 2280x1135x35 mm, con junta de estanqueidad perimetral, herrajes de acero galvanizado, tornillería, cables y conectores. (material) | 120 | 607.1 | 72852.000 |
| mo003 | h | Oficial 1ª electricista. (mano de obra) | 57.634 | 23.16 | 1334.803 |
| mo102 | h | Ayudante electricista. (mano de obra) | 57.634 | 21.75 | 1253.540 |
| % | % | Costes directos complementarios | 2 % | 75440.343 | 1508.807 |
|  |  | Costes directos |  |  | 76949.150 |
