# Portería de balonmano o de fútbol sala

- Propiedad del archivo: CYPE Ingenieros S.A.
- Formato: FIEBDC-3/2016
- Programa: Generador de precios de la construcción. CYPE Ingenieros, S.A.
- Fecha: 08/03/2024
- Ámbito geográfico: Región de Murcia
- Divisa: EUR
- Costes indirectos: 3 %
- IVA: 21 %

## T Equipamiento urbano

### TD Equipamientos deportivos

#### TDG Juegos deportivos

**TDG060** Ud Portería de balonmano o de fútbol sala.
Portería fija de balonmano o fútbol sala de 3 m de base y 2 m de altura formada por: postes y larguero de sección cuadrada de 80x80 mm, de aluminio lacado en franjas blancas y rojas, y red de polietileno con cuerdas de 4 mm de diámetro con soportes de poliamida para sujeción de la red a la portería, fijado a una base de hormigón HM-20/P/20/X0 con elementos de anclaje.
Criterio de valoración económica: El precio incluye la excavación.
Incluye: Replanteo. Excavación con medios manuales. Hormigonado de la base de apoyo. Montaje y fijación del equipamiento deportivo. Comprobación de su correcto funcionamiento.
Criterio de medición de proyecto: Número de unidades previstas, según documentación gráfica de Proyecto.
Criterio de medición de obra: Se medirá el número de unidades realmente ejecutadas según especificaciones de Proyecto.

| Código | Ud | Descripción | Rendimiento | Precio | Importe |
|---|---|---|---|---|---|
| mt52dep270r | Ud | Portería fija de balonmano o fútbol sala de 3 m de base y 2 m de altura formada por: postes y larguero de sección cuadrada de 80x80 mm, de aluminio lacado en franjas blancas y rojas, y red de polietileno con cuerdas de 4 mm de diámetro con soportes de poliamida para sujeción de la red a la portería, incluso botes de acero para empotrar los postes. (material) | 1 | 662.24 | 662.240 |
| mt10hmf010tLc | m³ | Hormigón HM-20/P/20/X0, fabricado en central. (material) | 0.34 | 83.57 | 28.414 |
| mo041 | h | Oficial 1ª construcción de obra civil. (mano de obra) | 1.642 | 22.53 | 36.994 |
| mo087 | h | Ayudante construcción de obra civil. (mano de obra) | 2.189 | 21.78 | 47.676 |
| mo011 | h | Oficial 1ª montador. (mano de obra) | 0.274 | 23.16 | 6.346 |
| mo080 | h | Ayudante montador. (mano de obra) | 0.274 | 21.78 | 5.968 |
| % | % | Costes directos complementarios | 2 % | 787.638 | 15.753 |
|  |  | Costes directos |  |  | 803.391 |

Residuos:
- colocación: mt10hmf010tLc Hormigón HM-20/P/20/X0, fabricado en central; factor de residuo 0.00139589

## Recursos

**mt10hmf010tLc** m³ Hormigón HM-20/P/20/X0, fabricado en central
Datos técnicos: Coste energético 1840.000 MJ; Emisión de CO2 230.000 kg; Código LER 17 01 01; Masa del elemento 2300 kg; Volumen 1.533333 m3
