# Juego de redes para porterías de balonmano o de fútbol sala

- Propiedad del archivo: CYPE Ingenieros S.A.
- Formato: FIEBDC-3/2016
- Programa: Generador de precios de la construcción. CYPE Ingenieros, S.A.
- Fecha: 08/03/2024
- Ámbito geográfico: Región de Murcia
- Divisa: EUR
- Costes indirectos: 3 %
- IVA: 21 %

## T Equipamiento urbano

### TD Equipamientos deportivos

#### TDG Juegos deportivos

**TDG080** Ud Juego de redes para porterías de balonmano o de fútbol sala.
Juego de dos redes para porterías de balonmano o de fútbol sala, de cuerdas de nylon de 3,5 mm de diámetro.
Incluye: Replanteo. Montaje y fijación del equipamiento deportivo. Comprobación de su correcto funcionamiento.
Criterio de medición de proyecto: Número de unidades previstas, según documentación gráfica de Proyecto.
Criterio de medición de obra: Se medirá el número de unidades realmente ejecutadas según especificaciones de Proyecto.

| Código | Ud | Descripción | Rendimiento | Precio | Importe |
|---|---|---|---|---|---|
| mt52dep290c | Ud | Juego de dos redes para porterías de balonmano o de fútbol sala, de cuerdas de nylon de 3,5 mm de diámetro. (material) | 1 | 82.96 | 82.960 |
| mo011 | h | Oficial 1ª montador. (mano de obra) | 0.328 | 23.16 | 7.596 |
| mo080 | h | Ayudante montador. (mano de obra) | 0.328 | 21.78 | 7.144 |
| % | % | Costes directos complementarios | 2 % | 97.700 | 1.954 |
|  |  | Costes directos |  |  | 99.654 |
