# Red de protección de pista deportiva

- Propiedad del archivo: CYPE Ingenieros S.A.
- Formato: FIEBDC-3/2016
- Programa: Generador de precios de la construcción. CYPE Ingenieros, S.A.
- Fecha: 08/03/2024
- Ámbito geográfico: Región de Murcia
- Divisa: EUR
- Costes indirectos: 3 %
- IVA: 21 %

## T Equipamiento urbano

### TD Equipamientos deportivos

#### TDG Juegos deportivos

**TDG170** Ud Red de protección de pista deportiva.
Red de protección de pista deportiva, fija, especialmente indicada para campos de fútbol 8, de fútbol 11, de fútbol sala o de balonmano, para evitar la salida de balones del campo, de 10 m de longitud y 4 m de altura, de cuerdas de nylon de 100x100 mm de luz de malla y 3 mm de diámetro, cosida con cable de acero trenzado superior e inferiormente y sujeta a postes de tubo de acero de 90 mm de diámetro, de 4,8 m de altura y 5 mm de espesor, colocados cada 5 m, fijados a una base de hormigón HM-20/P/20/X0 de 0,80x0,80x1,00 m, con elementos de anclaje.
Criterio de valoración económica: El precio incluye la excavación.
Incluye: Replanteo. Excavación con medios manuales. Hormigonado de la base de apoyo. Montaje y fijación del equipamiento deportivo. Comprobación de su correcto funcionamiento.
Criterio de medición de proyecto: Número de unidades previstas, según documentación gráfica de Proyecto.
Criterio de medición de obra: Se medirá el número de unidades realmente ejecutadas según especificaciones de Proyecto.

| Código | Ud | Descripción | Rendimiento | Precio | Importe |
|---|---|---|---|---|---|
| mt52dep380a | m² | Red de protección de pista deportiva, de cuerdas de nylon de 100x100 mm de luz de malla y 3 mm de diámetro, con ganchos de acero galvanizado para sujetar la red. (material) | 40 | 3.06 | 122.400 |
| mt52dep390a | Ud | Poste de tubo de acero galvanizado de 90 mm de diámetro, de 4,8 m de altura y 5 mm de espesor, con botes de acero para empotrar los postes, anillas para colocar los cables y tensores para fijar la red. (material) | 3 | 61.62 | 184.860 |
| mt52dep400d | m | Cable de acero trenzado de 15 mm de diámetro. (material) | 20 | 4.6 | 92.000 |
| mt10hmf010tLc | m³ | Hormigón HM-20/P/20/X0, fabricado en central. (material) | 2 | 83.57 | 167.140 |
| mo041 | h | Oficial 1ª construcción de obra civil. (mano de obra) | 0.109 | 22.53 | 2.456 |
| mo087 | h | Ayudante construcción de obra civil. (mano de obra) | 4.243 | 21.78 | 92.413 |
| mo011 | h | Oficial 1ª montador. (mano de obra) | 4.707 | 23.16 | 109.014 |
| % | % | Costes directos complementarios | 2 % | 770.283 | 15.406 |
|  |  | Costes directos |  |  | 785.689 |

Residuos:
- colocación: mt52dep400d Cable de acero trenzado de 15 mm de diámetro; factor de residuo 0.0121011
- colocación: mt10hmf010tLc Hormigón HM-20/P/20/X0, fabricado en central; factor de residuo 0.00139589

## Recursos

**mt52dep400d** m Cable de acero trenzado de 15 mm de diámetro
Datos técnicos: Coste energético 2.665 MJ; Emisión de CO2 0.200 kg; Código LER 17 04 11; Masa del elemento 0.267 kg; Volumen 0.000178 m3
Residuos:
- embalaje: re150101 Envases de papel y cartón. (componente de residuo); rendimiento 0.075 kg; Código LER 15 01 01; Masa del elemento 1 kg; Volumen 0.001333 m3

**mt10hmf010tLc** m³ Hormigón HM-20/P/20/X0, fabricado en central
Datos técnicos: Coste energético 1840.000 MJ; Emisión de CO2 230.000 kg; Código LER 17 01 01; Masa del elemento 2300 kg; Volumen 1.533333 m3
