# Pintura plástica sobre paramento horizontal en pistas deportivas

- Propiedad del archivo: CYPE Ingenieros S.A.
- Formato: FIEBDC-3/2016
- Programa: Generador de precios de la construcción. CYPE Ingenieros, S.A.
- Fecha: 08/03/2024
- Ámbito geográfico: Región de Murcia
- Divisa: EUR
- Costes indirectos: 3 %
- IVA: 21 %

## T Equipamiento urbano

### TD Equipamientos deportivos

#### TDM Revestimientos

**TDM030** m² Pintura plástica sobre paramento horizontal en pistas deportivas.
Aplicación manual de dos manos de pintura plástica, antideslizante, color verde, acabado satinado, textura lisa, (rendimiento: 0,1 l/m² cada mano); sobre paramento horizontal de hormigón, para pista deportiva.
Criterio de valoración económica: El precio incluye la protección de los elementos del entorno que puedan verse afectados durante los trabajos.
Incluye: Preparación y limpieza previa del soporte. Preparación de la mezcla. Aplicación de una mano de fondo y una mano de acabado.
Criterio de medición de proyecto: Superficie medida según documentación gráfica de Proyecto.
Criterio de medición de obra: Se medirá la superficie realmente ejecutada según especificaciones de Proyecto.

| Código | Ud | Descripción | Rendimiento | Precio | Importe |
|---|---|---|---|---|---|
| mt27pdp010j | kg | Pintura plástica, a base de resinas acrílicas puras emulsionadas en agua, color verde, acabado satinado, textura lisa, resistente a la intemperie, impermeable al agua de lluvia y permeable al vapor de agua y antideslizante; para aplicar con brocha, rodillo o pistola. (material) | 0.2 | 6.4 | 1.280 |
| mo038 | h | Oficial 1ª pintor. (mano de obra) | 0.109 | 22.53 | 2.456 |
| mo076 | h | Ayudante pintor. (mano de obra) | 0.109 | 21.78 | 2.374 |
| % | % | Costes directos complementarios | 2 % | 6.110 | 0.122 |
|  |  | Costes directos |  |  | 6.232 |

Residuos:
- colocación: mt27pdp010j; factor de residuo 0.0275

## Recursos

**mt27pdp010j** kg Pintura plástica
Datos técnicos: Coste energético 20.970 MJ; Emisión de CO2 1.066 kg; Código LER 08 01 11; Masa del elemento 1 kg; Volumen 0.001111 m3
Residuos:
- embalaje: re170203 Plástico. (componente de residuo); rendimiento 0.045 kg; Código LER 17 02 03; Masa del elemento 1 kg; Volumen 0.001667 m3
