# Pintura al clorocaucho sobre paramento horizontal en pistas deportivas

- Propiedad del archivo: CYPE Ingenieros S.A.
- Formato: FIEBDC-3/2016
- Programa: Generador de precios de la construcción. CYPE Ingenieros, S.A.
- Fecha: 08/03/2024
- Ámbito geográfico: Región de Murcia
- Divisa: EUR
- Costes indirectos: 3 %
- IVA: 21 %

## T Equipamiento urbano

### TD Equipamientos deportivos

#### TDM Revestimientos

**TDM035** m² Pintura al clorocaucho sobre paramento horizontal en pistas deportivas.
Aplicación manual de dos manos de pintura al clorocaucho, antideslizante, color verde, acabado satinado, textura lisa, diluidas con un 10 a 15% de diluyente formulado a base de hidrocarburos aromáticos, (rendimiento: 0,11 l/m² cada mano); sobre paramento horizontal de hormigón, para pista deportiva.
Criterio de valoración económica: El precio incluye la protección de los elementos del entorno que puedan verse afectados durante los trabajos.
Incluye: Preparación y limpieza previa del soporte. Preparación de la mezcla. Aplicación de una mano de fondo y una mano de acabado.
Criterio de medición de proyecto: Superficie medida según documentación gráfica de Proyecto.
Criterio de medición de obra: Se medirá la superficie realmente ejecutada según especificaciones de Proyecto.

| Código | Ud | Descripción | Rendimiento | Precio | Importe |
|---|---|---|---|---|---|
| mt27pdj025b | l | Pintura a base de resinas de clorocaucho, color verde, acabado satinado, textura lisa, resistente a los álcalis y antideslizante, resistencia al deslizamiento Rd>45 según UNE-EN 16165, resbaladicidad clase 3 según CTE; para aplicar con brocha, rodillo o pistola. (material) | 0.22 | 15.19 | 3.342 |
| mt27wad100 | l | Disolvente formulado a base de hidrocarburos aromáticos de alto punto de ebullición. (material) | 0.033 | 5.77 | 0.190 |
| mo038 | h | Oficial 1ª pintor. (mano de obra) | 0.109 | 22.53 | 2.456 |
| mo076 | h | Ayudante pintor. (mano de obra) | 0.109 | 21.78 | 2.374 |
| % | % | Costes directos complementarios | 2 % | 8.362 | 0.167 |
|  |  | Costes directos |  |  | 8.529 |

Residuos:
- colocación: mt27pdj025b; factor de residuo 0.0275

## Recursos

**mt27pdj025b** l Pintura a base de resinas de clorocaucho
Datos técnicos: Coste energético 41.082 MJ; Emisión de CO2 2.030 kg; Código LER 08 01 11; Masa del elemento 1.4 kg; Volumen 0.001556 m3
Residuos:
- embalaje: re170203 Plástico. (componente de residuo); rendimiento 0.032 kg; Código LER 17 02 03; Masa del elemento 1 kg; Volumen 0.001667 m3
