# Conjunto de juegos infantiles

- Propiedad del archivo: CYPE Ingenieros S.A.
- Formato: FIEBDC-3/2016
- Programa: Generador de precios de la construcción. CYPE Ingenieros, S.A.
- Fecha: 08/03/2024
- Ámbito geográfico: Región de Murcia
- Divisa: EUR
- Costes indirectos: 3 %
- IVA: 21 %

## T Equipamiento urbano

### TJ Áreas de juegos infantiles

#### TJC Conjunto de juegos infantiles

**TJC020** Ud Conjunto de juegos infantiles.
Conjunto de juegos infantiles, compuesto por columpio de tubo de acero pintado al horno, de 1 plaza, para niños de 1 a 4 años, con zona de seguridad de 12,50 m² y 0,80 m de altura libre de caída; casa con mesas y bancos de madera de pino silvestre, tratada en autoclave, de 1,46 m de altura, para niños de 2 a 6 años, con zona de seguridad de 17,40 m² y 0,60 m de altura libre de caída; juego de muelle de acero y estructura de tubo de acero pintado al horno, de 1 plaza, para niños de 2 a 6 años, con zona de seguridad de 7,50 m² y 0,45 m de altura libre de caída; balancín de tubo de acero pintado al horno y paneles HPL, de 2 plazas, para niños de 3 a 8 años, con zona de seguridad de 11,50 m² y 1,00 m de altura libre de caída; tobogán de placas de polietileno de alta densidad, para niños de 2 a 6 años, con zona de seguridad de 16,00 m² y 1,00 m de altura libre de caída. Colocación en obra: con tacos químicos, sobre una superficie base. Incluso elementos de fijación.
Criterio de valoración económica: El precio no incluye la superficie base.
Incluye: Replanteo. Limpieza y preparación de la superficie soporte. Montaje, colocación y aplomado del conjunto de juegos infantiles.
Criterio de medición de proyecto: Número de unidades previstas, según documentación gráfica de Proyecto.
Criterio de medición de obra: Se medirá el número de unidades realmente ejecutadas según especificaciones de Proyecto.

| Código | Ud | Descripción | Rendimiento | Precio | Importe |
|---|---|---|---|---|---|
| mt50spl105b | Ud | Fijación compuesta por taco químico, arandela y tornillo de acero. (material) | 30 | 5.82 | 174.600 |
| mt52jig030aa | Ud | Columpio de tubo de acero pintado al horno, de 1 plaza, con colgadores de poliamida, asiento de poliuretano y rodamientos y cadenas de acero inoxidable, para niños de 1 a 4 años, con zona de seguridad de 12,50 m² y 0,80 m de altura libre de caída, con elementos de fijación. Según UNE-EN 1176-1 y UNE-EN 1176-2. (material) | 1 | 1122.8 | 1122.800 |
| mt52jig080a | Ud | Casa con mesas y bancos de madera de pino silvestre, tratada en autoclave, de 1,46 m de altura, para niños de 2 a 6 años, con zona de seguridad de 17,40 m² y 0,60 m de altura libre de caída, con elementos de fijación. Según UNE-EN 1176-1 y UNE-EN 1176-2. (material) | 1 | 3530.47 | 3530.470 |
| mt52jig040a | Ud | Juego de muelle de acero y estructura de tubo de acero pintado al horno, de 1 plaza, con paneles HPL y asiento de caucho, para niños de 2 a 6 años, con zona de seguridad de 7,50 m² y 0,45 m de altura libre de caída, con elementos de fijación. Según UNE-EN 1176-1. (material) | 1 | 701.57 | 701.570 |
| mt52jig020a | Ud | Balancín de tubo de acero pintado al horno y paneles HPL, de 2 plazas, con muelles de acero y asientos de polietileno, para niños de 3 a 8 años, con zona de seguridad de 11,50 m² y 1,00 m de altura libre de caída, con elementos de fijación. Según UNE-EN 1176-1 y UNE-EN 1176-6. (material) | 1 | 1609.11 | 1609.110 |
| mt52jig050a | Ud | Tobogán de placas de polietileno de alta densidad, rampa de polietileno, barra de seguridad y escalones de poliuretano con núcleo de acero, para niños de 2 a 6 años, con zona de seguridad de 16,00 m² y 1,00 m de altura libre de caída, con elementos de fijación. Según UNE-EN 1176-1 y UNE-EN 1176-3. (material) | 1 | 1930.93 | 1930.930 |
| mq04cag010a | h | Camión con grúa de hasta 6 t. (maquinaria) | 1.1 | 56.47 | 62.117 |
| mo041 | h | Oficial 1ª construcción de obra civil. (mano de obra) | 9.195 | 22.53 | 207.163 |
| mo087 | h | Ayudante construcción de obra civil. (mano de obra) | 9.195 | 21.78 | 200.267 |
| % | % | Costes directos complementarios | 2 % | 9539.027 | 190.781 |
|  |  | Costes directos |  |  | 9729.808 |

## Recursos

**mt52jig030aa** Ud Columpio de tubo de acero pintado al horno
Datos técnicos: Coste energético 1077.567 MJ; Emisión de CO2 65.691 kg
Residuos:
- embalaje: re150101 Envases de papel y cartón. (componente de residuo); rendimiento 3.687 kg; Código LER 15 01 01; Masa del elemento 1 kg; Volumen 0.001333 m3

**mt52jig080a** Ud Casa con mesas y bancos de madera de pino silvestre
Datos técnicos: Coste energético 19427.437 MJ; Emisión de CO2 -262.333 kg
Residuos:
- embalaje: re150101 Envases de papel y cartón; rendimiento 4.291 kg

**mt52jig040a** Ud Juego de muelle de acero y estructura de tubo de acero pintado al horno
Datos técnicos: Coste energético 559.605 MJ; Emisión de CO2 27.925 kg
Residuos:
- embalaje: re150101 Envases de papel y cartón; rendimiento 3.585 kg

**mt52jig020a** Ud Balancín de tubo de acero pintado al horno y paneles HPL
Datos técnicos: Coste energético 611.782 MJ; Emisión de CO2 29.185 kg
Residuos:
- embalaje: re150101 Envases de papel y cartón; rendimiento 3.809 kg

**mt52jig050a** Ud Tobogán de placas de polietileno de alta densidad
Datos técnicos: Coste energético 13931.988 MJ; Emisión de CO2 517.806 kg
Residuos:
- embalaje: re150101 Envases de papel y cartón; rendimiento 3.89 kg
