# Red tridimensional

- Propiedad del archivo: CYPE Ingenieros S.A.
- Formato: FIEBDC-3/2016
- Programa: Generador de precios de la construcción. CYPE Ingenieros, S.A.
- Fecha: 08/03/2024
- Ámbito geográfico: Región de Murcia
- Divisa: EUR
- Costes indirectos: 3 %
- IVA: 21 %

## T Equipamiento urbano

### TJ Áreas de juegos infantiles

#### TJJ Juegos infantiles

**TJJ060** Ud Red tridimensional.
Red tridimensional de forma piramidal formada por poste de acero galvanizado en caliente de 4,00 m de altura y red de poliamida, para niños de 5 a 12 años, con zona de seguridad de 64,00 m² y 2,00 m de altura libre de caída. Colocación en obra: con tacos químicos, sobre una base de hormigón.
Incluye: Replanteo. Excavación. Hormigonado de la base de apoyo. Fijación del juego infantil. Realización de pruebas de servicio.
Criterio de medición de proyecto: Número de unidades previstas, según documentación gráfica de Proyecto.
Criterio de medición de obra: Se medirá el número de unidades realmente ejecutadas según especificaciones de Proyecto.

| Código | Ud | Descripción | Rendimiento | Precio | Importe |
|---|---|---|---|---|---|
| mt10hmf010tLc | m³ | Hormigón HM-20/P/20/X0, fabricado en central. (material) | 4.249 | 83.57 | 355.089 |
| mt50spl105b | Ud | Fijación compuesta por taco químico, arandela y tornillo de acero. (material) | 4 | 5.82 | 23.280 |
| mt52jig060n | Ud | Red tridimensional de forma piramidal formada por poste de acero galvanizado en caliente de 4,00 m de altura, con cabezal de aluminio, cubrepostes de goma y red de poliamida con alma interior de acero, para niños de 5 a 12 años, con zona de seguridad de 64,00 m² y 2,00 m de altura libre de caída, con elementos de fijación. Según UNE-EN 1176-1 y UNE-EN 1176-11. (material) | 1 | 6362.87 | 6362.870 |
| mo041 | h | Oficial 1ª construcción de obra civil. (mano de obra) | 18.609 | 22.53 | 419.261 |
| mo087 | h | Ayudante construcción de obra civil. (mano de obra) | 18.609 | 21.78 | 405.304 |
| % | % | Costes directos complementarios | 2 % | 7565.804 | 151.316 |
|  |  | Costes directos |  |  | 7717.120 |

Residuos:
- colocación: mt10hmf010tLc Hormigón HM-20/P/20/X0, fabricado en central; factor de residuo 0.00139589

## Recursos

**mt10hmf010tLc** m³ Hormigón HM-20/P/20/X0, fabricado en central
Datos técnicos: Coste energético 1840.000 MJ; Emisión de CO2 230.000 kg; Código LER 17 01 01; Masa del elemento 2300 kg; Volumen 1.533333 m3

**mt52jig060n** Ud Red tridimensional de forma piramidal formada por poste de acero galvanizado en caliente de 4,00 m de altura
Datos técnicos: Coste energético 8156.489 MJ; Emisión de CO2 607.415 kg
Residuos:
- embalaje: re150101 Envases de papel y cartón. (componente de residuo); rendimiento 4.302 kg; Código LER 15 01 01; Masa del elemento 1 kg; Volumen 0.001333 m3
