# Silla

- Propiedad del archivo: CYPE Ingenieros S.A.
- Formato: FIEBDC-3/2016
- Programa: Generador de precios de la construcción. CYPE Ingenieros, S.A.
- Fecha: 08/03/2024
- Ámbito geográfico: Región de Murcia
- Divisa: EUR
- Costes indirectos: 3 %
- IVA: 21 %

## T Equipamiento urbano

### TM Mobiliario urbano

#### TMB Bancos, sillas y mesas

**TMB070** Ud Silla.
Silla, de 60x60x45 cm con asiento y respaldo de polietileno y cuerpo estructural de acero galvanizado, fijado a una superficie soporte con elementos de anclaje.
Criterio de valoración económica: El precio no incluye la superficie soporte.
Incluye: Replanteo. Montaje. Eliminación y limpieza del material sobrante.
Criterio de medición de proyecto: Número de unidades previstas, según documentación gráfica de Proyecto.
Criterio de medición de obra: Se medirá el número de unidades realmente ejecutadas según especificaciones de Proyecto.

| Código | Ud | Descripción | Rendimiento | Precio | Importe |
|---|---|---|---|---|---|
| mt50spl105b | Ud | Fijación compuesta por taco químico, arandela y tornillo de acero. (material) | 4 | 5.82 | 23.280 |
| mt52mug220hr | Ud | Silla, de 60x60x45 cm con asiento y respaldo de polietileno y cuerpo estructural de acero galvanizado. (material) | 1 | 510.62 | 510.620 |
| mo041 | h | Oficial 1ª construcción de obra civil. (mano de obra) | 0.328 | 22.53 | 7.390 |
| mo087 | h | Ayudante construcción de obra civil. (mano de obra) | 0.197 | 21.78 | 4.291 |
| % | % | Costes directos complementarios | 2 % | 545.581 | 10.912 |
|  |  | Costes directos |  |  | 556.493 |
