# Jardinera de madera

- Propiedad del archivo: CYPE Ingenieros S.A.
- Formato: FIEBDC-3/2016
- Programa: Generador de precios de la construcción. CYPE Ingenieros, S.A.
- Fecha: 08/03/2024
- Ámbito geográfico: Región de Murcia
- Divisa: EUR
- Costes indirectos: 3 %
- IVA: 21 %

## T Equipamiento urbano

### TM Mobiliario urbano

#### TMJ Jardineras

**TMJ030** Ud Jardinera de madera.
Jardinera cuadrada de madera de pino, de 85x85x80 cm.
Incluye: Colocación de la jardinera. Eliminación y limpieza del material sobrante.
Criterio de medición de proyecto: Número de unidades previstas, según documentación gráfica de Proyecto.
Criterio de medición de obra: Se medirá el número de unidades realmente ejecutadas según especificaciones de Proyecto.

| Código | Ud | Descripción | Rendimiento | Precio | Importe |
|---|---|---|---|---|---|
| mt52mug230b | Ud | Jardinera cuadrada de madera de pino, de 85x85x80 cm, incluso cubeta interior de chapa de zinc. (material) | 1 | 358.86 | 358.860 |
| mq04cag010a | h | Camión con grúa de hasta 6 t. (maquinaria) | 0.363 | 56.47 | 20.499 |
| mo041 | h | Oficial 1ª construcción de obra civil. (mano de obra) | 0.361 | 22.53 | 8.133 |
| mo087 | h | Ayudante construcción de obra civil. (mano de obra) | 0.613 | 21.78 | 13.351 |
| % | % | Costes directos complementarios | 2 % | 400.843 | 8.017 |
|  |  | Costes directos |  |  | 408.860 |

## Recursos

**mt52mug230b** Ud Jardinera cuadrada de madera de pino, de 85x85x80 cm, incluso cubeta interior de chapa de zinc
Datos técnicos: Coste energético 9312.069 MJ; Emisión de CO2 253.667 kg
Residuos:
- embalaje: re150101 Envases de papel y cartón. (componente de residuo); rendimiento 1.356 kg; Código LER 15 01 01; Masa del elemento 1 kg; Volumen 0.001333 m3
