# Jardinera de madera

- Propiedad del archivo: CYPE Ingenieros S.A.
- Formato: FIEBDC-3/2016
- Programa: Generador de precios de la construcción. CYPE Ingenieros, S.A.
- Fecha: 08/03/2024
- Ámbito geográfico: Región de Murcia
- Divisa: EUR
- Costes indirectos: 3 %
- IVA: 21 %

## T Equipamiento urbano

### TM Mobiliario urbano

#### TMJ Jardineras

**TMJ030** Ud Jardinera de madera.
Jardinera rectangular de madera de pino, de 100x50x45 cm.
Incluye: Colocación de la jardinera. Eliminación y limpieza del material sobrante.
Criterio de medición de proyecto: Número de unidades previstas, según documentación gráfica de Proyecto.
Criterio de medición de obra: Se medirá el número de unidades realmente ejecutadas según especificaciones de Proyecto.

| Código | Ud | Descripción | Rendimiento | Precio | Importe |
|---|---|---|---|---|---|
| mt52mug230j | Ud | Jardinera rectangular de madera de pino, de 100x50x45 cm, incluso cubeta interior de chapa de zinc. (material) | 1 | 277.9 | 277.900 |
| mo041 | h | Oficial 1ª construcción de obra civil. (mano de obra) | 0.219 | 22.53 | 4.934 |
| mo087 | h | Ayudante construcción de obra civil. (mano de obra) | 0.438 | 21.78 | 9.540 |
| % | % | Costes directos complementarios | 2 % | 292.374 | 5.847 |
|  |  | Costes directos |  |  | 298.221 |

## Recursos

**mt52mug230j** Ud Jardinera rectangular de madera de pino, de 100x50x45 cm, incluso cubeta interior de chapa de zinc
Datos técnicos: Coste energético 3625.251 MJ; Emisión de CO2 99.430 kg
Residuos:
- embalaje: re150101 Envases de papel y cartón. (componente de residuo); rendimiento 1.337 kg; Código LER 15 01 01; Masa del elemento 1 kg; Volumen 0.001333 m3
