# Jardinera de acero

- Propiedad del archivo: CYPE Ingenieros S.A.
- Formato: FIEBDC-3/2016
- Programa: Generador de precios de la construcción. CYPE Ingenieros, S.A.
- Fecha: 08/03/2024
- Ámbito geográfico: Región de Murcia
- Divisa: EUR
- Costes indirectos: 3 %
- IVA: 21 %

## T Equipamiento urbano

### TM Mobiliario urbano

#### TMJ Jardineras

**TMJ060** Ud Jardinera de acero.
Jardinera troncocónica de acero, de 115 cm de diámetro superior y 75 cm de altura y 480 litros de capacidad, con imprimación epoxi y pintura de poliéster.
Incluye: Colocación de la jardinera. Eliminación y limpieza del material sobrante.
Criterio de medición de proyecto: Número de unidades previstas, según documentación gráfica de Proyecto.
Criterio de medición de obra: Se medirá el número de unidades realmente ejecutadas según especificaciones de Proyecto.

| Código | Ud | Descripción | Rendimiento | Precio | Importe |
|---|---|---|---|---|---|
| mt52mug250ye | Ud | Jardinera troncocónica de acero, de 115 cm de diámetro superior y 75 cm de altura y 480 litros de capacidad, con imprimación epoxi y pintura de poliéster. (material) | 1 | 1762.01 | 1762.010 |
| mq04cag010a | h | Camión con grúa de hasta 6 t. (maquinaria) | 0.363 | 56.47 | 20.499 |
| mo041 | h | Oficial 1ª construcción de obra civil. (mano de obra) | 0.361 | 22.53 | 8.133 |
| mo087 | h | Ayudante construcción de obra civil. (mano de obra) | 0.591 | 21.78 | 12.872 |
| % | % | Costes directos complementarios | 2 % | 1803.514 | 36.070 |
|  |  | Costes directos |  |  | 1839.584 |

## Recursos

**mt52mug250ye** Ud Jardinera troncocónica de acero
Datos técnicos: Coste energético 3149.403 MJ; Emisión de CO2 195.254 kg
Residuos:
- embalaje: re150101 Envases de papel y cartón. (componente de residuo); rendimiento 1.584 kg; Código LER 15 01 01; Masa del elemento 1 kg; Volumen 0.001333 m3
