# Jardinera de acero corten

- Propiedad del archivo: CYPE Ingenieros S.A.
- Formato: FIEBDC-3/2016
- Programa: Generador de precios de la construcción. CYPE Ingenieros, S.A.
- Fecha: 08/03/2024
- Ámbito geográfico: Región de Murcia
- Divisa: EUR
- Costes indirectos: 3 %
- IVA: 21 %

## T Equipamiento urbano

### TM Mobiliario urbano

#### TMJ Jardineras

**TMJ070** Ud Jardinera de acero corten.
Jardinera prismática de acero corten, de 120x120x45 cm y 600 litros de capacidad.
Incluye: Colocación de la jardinera. Eliminación y limpieza del material sobrante.
Criterio de medición de proyecto: Número de unidades previstas, según documentación gráfica de Proyecto.
Criterio de medición de obra: Se medirá el número de unidades realmente ejecutadas según especificaciones de Proyecto.

| Código | Ud | Descripción | Rendimiento | Precio | Importe |
|---|---|---|---|---|---|
| mt52mug260ag | Ud | Jardinera prismática de acero corten, de 120x120x45 cm y 600 litros de capacidad. (material) | 1 | 2832.03 | 2832.030 |
| mq04cag010b | h | Camión con grúa de hasta 10 t. (maquinaria) | 0.407 | 63.96 | 26.032 |
| mo041 | h | Oficial 1ª construcción de obra civil. (mano de obra) | 0.405 | 22.53 | 9.125 |
| mo087 | h | Ayudante construcción de obra civil. (mano de obra) | 0.657 | 21.78 | 14.309 |
| % | % | Costes directos complementarios | 2 % | 2881.496 | 57.630 |
|  |  | Costes directos |  |  | 2939.126 |

## Recursos

**mt52mug260ag** Ud Jardinera prismática de acero corten, de 120x120x45 cm y 600 litros de capacidad
Datos técnicos: Coste energético 1673.322 MJ; Emisión de CO2 90.198 kg
Residuos:
- embalaje: re150101 Envases de papel y cartón. (componente de residuo); rendimiento 4.116 kg; Código LER 15 01 01; Masa del elemento 1 kg; Volumen 0.001333 m3
