# Panel complementario de tráfico

- Propiedad del archivo: CYPE Ingenieros S.A.
- Formato: FIEBDC-3/2016
- Programa: Generador de precios de la construcción. CYPE Ingenieros, S.A.
- Fecha: 04/10/2024
- Ámbito geográfico: Región de Murcia
- Divisa: EUR
- Costes indirectos: 3 %
- IVA: 21 %

## T Equipamiento urbano

### TS Señalización y soportes publicitarios

#### TSV Señalización vertical

**TSV060** Ud Panel complementario de tráfico.
Suministro y colocación sobre el soporte de panel complementario de tráfico de acero galvanizado, de 60x30 cm, con retrorreflectancia nivel 1 (E.G.). Incluso accesorios, tornillería y elementos de anclaje.
Incluye: Montaje.
Criterio de medición de proyecto: Número de unidades previstas, según documentación gráfica de Proyecto.
Criterio de medición de obra: Se medirá el número de unidades realmente suministradas según especificaciones de Proyecto.

| Código | Ud | Descripción | Rendimiento | Precio | Importe |
|---|---|---|---|---|---|
| mt53spc100E | Ud | Panel complementario de tráfico de acero galvanizado, de 60x30 cm, con retrorreflectancia nivel 1 (E.G.), incluso accesorios, tornillería y elementos de anclaje. (material) | 1 | 43.03 | 43.030 |
| mq07cce010a | h | Camión con cesta elevadora de brazo articulado de 16 m de altura máxima de trabajo y 260 kg de carga máxima. (maquinaria) | 0.187 | 56.59 | 10.582 |
| mo041 | h | Oficial 1ª construcción de obra civil. (mano de obra) | 0.109 | 22.53 | 2.456 |
| mo087 | h | Ayudante construcción de obra civil. (mano de obra) | 0.109 | 21.78 | 2.374 |
| % | % | Costes directos complementarios | 2 % | 58.442 | 1.169 |
|  |  | Costes directos |  |  | 59.611 |

Residuos:
- colocación: mt53spc100E; factor de residuo 0.0053

## Recursos

**mt53spc100E** Ud Panel complementario de tráfico de acero galvanizado
Datos técnicos: Coste energético 69.386 MJ; Emisión de CO2 6.874 kg; Código LER 17 04 05; Masa del elemento 2.61 kg; Volumen 0.001243 m3
Residuos:
- embalaje: re170203 Plástico. (componente de residuo); rendimiento 0.04 kg; Código LER 17 02 03; Masa del elemento 1 kg; Volumen 0.001667 m3
