# Conjunto de cabinas de aseo y de vestuario, para playa

- Propiedad del archivo: CYPE Ingenieros S.A.
- Formato: FIEBDC-3/2016
- Programa: Generador de precios de la construcción. CYPE Ingenieros, S.A.
- Fecha: 08/03/2024
- Ámbito geográfico: Región de Murcia
- Divisa: EUR
- Costes indirectos: 3 %
- IVA: 21 %

## T Equipamiento urbano

### TY Equipamiento para playas

#### TYC Cabinas de aseo y vestuarios

**TYC040** Ud Conjunto de cabinas de aseo y de vestuario, para playa.
Conjunto de dos cabinas, una para aseo, autolimpiable, y otra para vestuario, para playa, de 1,60x1,40x2,90 m cada una de ellas, compuesto de: base de perfiles tubulares de acero inoxidable, pavimento de rejilla de acero inoxidable, con cubeta inferior autolimpiable, cerramiento de chapa de acero inoxidable, acabado lacado exterior en varios colores e interior en color blanco, cubierta a dos aguas realizada con resina de poliéster reforzada con fibra de vidrio, testigos luminosos exteriores de libre, ocupado y fuera de servicio, cerradura electromagnética en puerta de acceso, detector de presencia en el interior, alarma acústica, luz artificial colocada en falso techo y ventilación forzada mediante extractor de aire. Incluso descarga, nivelado del conjunto y conexión a las acometidas de electricidad, fontanería y saneamiento.
Incluye: Descarga de la cabina. Replanteo. Nivelación. Instalación de los componentes. Conexionado de las instalaciones.
Criterio de medición de proyecto: Número de unidades previstas, según documentación gráfica de Proyecto.
Criterio de medición de obra: Se medirá el número de unidades realmente ejecutadas según especificaciones de Proyecto.

| Código | Ud | Descripción | Rendimiento | Precio | Importe |
|---|---|---|---|---|---|
| mt52dlv080 | Ud | Conjunto de dos cabinas, una para aseo, autolimpiable, y otra para vestuario, para playa, de 1,60x1,40x2,90 m cada una de ellas, compuesto de: base de perfiles tubulares de acero inoxidable, pavimento de rejilla de acero inoxidable, con cubeta inferior autolimpiable, cerramiento de chapa de acero inoxidable, acabado lacado exterior en varios colores e interior en color blanco, cubierta a dos aguas realizada con resina de poliéster reforzada con fibra de vidrio, testigos luminosos exteriores de libre, ocupado y fuera de servicio, cerradura electromagnética en puerta de acceso, detector de presencia en el interior, alarma acústica, luz artificial colocada en falso techo y ventilación forzada mediante extractor de aire. Incluso equipamiento interior antivandálico, de acero inoxidable, formado por: inodoro autolimpiable, lavabo empotrado en pared con suministro de agua mediante célula fotoeléctrica, secamanos y servicio de jabón integrado en lavabo, espejo irrompible sobre lavabo, dispensador de hojas de papel higiénico, papelera empotrada, reloj programado para limitación horaria de uso y perchero, para la cabina de aseo y secador eléctrico de aire caliente, banco, percheros fijos y reloj programado para limitación horaria de uso, para la cabina de vestuario. (material) | 1 | 41836.83 | 41836.830 |
| mq04cag010b | h | Camión con grúa de hasta 10 t. (maquinaria) | 3.3 | 63.96 | 211.068 |
| mo003 | h | Oficial 1ª electricista. (mano de obra) | 9.852 | 23.16 | 228.172 |
| mo102 | h | Ayudante electricista. (mano de obra) | 9.852 | 21.75 | 214.281 |
| mo008 | h | Oficial 1ª fontanero. (mano de obra) | 8.757 | 23.16 | 202.812 |
| mo107 | h | Ayudante fontanero. (mano de obra) | 8.757 | 21.75 | 190.465 |
| mo011 | h | Oficial 1ª montador. (mano de obra) | 74.437 | 23.16 | 1723.961 |
| mo080 | h | Ayudante montador. (mano de obra) | 74.437 | 21.78 | 1621.238 |
| % | % | Costes directos complementarios | 2 % | 46228.827 | 924.577 |
|  |  | Costes directos |  |  | 47153.404 |
