# Ducha para playa, de acero

- Propiedad del archivo: CYPE Ingenieros S.A.
- Formato: FIEBDC-3/2016
- Programa: Generador de precios de la construcción. CYPE Ingenieros, S.A.
- Fecha: 08/03/2024
- Ámbito geográfico: Región de Murcia
- Divisa: EUR
- Costes indirectos: 3 %
- IVA: 21 %

## T Equipamiento urbano

### TY Equipamiento para playas

#### TYD Duchas y lavapiés

**TYD010** Ud Ducha para playa, de acero.
Ducha para playa compuesta de: placa de anclaje de 250x250x10 mm de acero galvanizado fijada a una superficie soporte (no incluida en este precio); cuerpo de 150 mm de diámetro y 2,5 m de altura, y brazos de 50 mm de diámetro, de acero galvanizado acabado lacado color blanco, con tapas registrables fijadas mediante tornillos de seguridad; 2 temporizadores desmontables formados por pulsadores de acero acabado cromado, alojados en el interior del cuerpo de la ducha; 2 rociadores en arco de acero acabado cromado, roscados en el cuerpo de la ducha, con sistema antivandálico y antirrobo; y tarima de 1,2x1,2 m formada por tablas de madera de pino tratada en autoclave de 95x35 mm. Incluso replanteo, racor de conexión de 3/4", tuberías de polibutileno para conducción de agua, elementos de anclaje y eliminación y limpieza del material sobrante.
Incluye: Replanteo. Montaje de la ducha. Colocación de la tarima. Eliminación y limpieza del material sobrante.
Criterio de medición de proyecto: Número de unidades previstas, según documentación gráfica de Proyecto.
Criterio de medición de obra: Se medirá el número de unidades realmente ejecutadas según especificaciones de Proyecto.

| Código | Ud | Descripción | Rendimiento | Precio | Importe |
|---|---|---|---|---|---|
| mt52dlv010a | Ud | Ducha para playa compuesta de: placa de anclaje de 250x250x10 mm de acero galvanizado; cuerpo de 150 mm de diámetro y 2,5 m de altura, y brazos de 50 mm de diámetro, de acero galvanizado acabado lacado color blanco, con tapas registrables fijadas mediante tornillos de seguridad; 2 temporizadores desmontables formados por pulsadores de acero acabado cromado, alojados en el interior del cuerpo de la ducha; y 2 rociadores en arco de acero acabado cromado, roscados en el cuerpo de la ducha, con sistema antivandálico y antirrobo. Incluso racor de conexión de 3/4", tuberías de polibutileno para conducción de agua y pernos de anclaje. (material) | 1 | 1859.41 | 1859.410 |
| mt52dlv030a | Ud | Tarima de 1,2x1,2 m formada por tablas de madera de pino tratada en autoclave de 95x35 mm, con estructura y placa central de acero galvanizado para recibir la ducha o lavapiés, incluso tirafondos de acero inoxidable. (material) | 1 | 243.15 | 243.150 |
| mt09reh330 | kg | Mortero de resina epoxi con arena de sílice, de endurecimiento rápido, para relleno de anclajes. (material) | 0.2 | 5.11 | 1.022 |
| mq04cag010a | h | Camión con grúa de hasta 6 t. (maquinaria) | 0.33 | 56.47 | 18.635 |
| mo041 | h | Oficial 1ª construcción de obra civil. (mano de obra) | 4.379 | 22.53 | 98.659 |
| mo087 | h | Ayudante construcción de obra civil. (mano de obra) | 4.379 | 21.78 | 95.375 |
| % | % | Costes directos complementarios | 2 % | 2316.251 | 46.325 |
|  |  | Costes directos |  |  | 2362.576 |

Residuos:
- colocación: mt09reh330 Mortero de resina epoxi con arena de sílice, de endurecimiento rápido, para relleno de anclajes; factor de residuo 0.042925

## Recursos

**mt09reh330** kg Mortero de resina epoxi con arena de sílice, de endurecimiento rápido, para relleno de anclajes
Datos técnicos: Coste energético 2.251 MJ; Emisión de CO2 0.184 kg; Código LER 17 09 04; Masa del elemento 1 kg; Volumen 0.000667 m3
Residuos:
- embalaje: re170203 Plástico. (componente de residuo); rendimiento 0.003 kg; Código LER 17 02 03; Masa del elemento 1 kg; Volumen 0.001667 m3
