# Torre móvil de vigilancia para playa

- Propiedad del archivo: CYPE Ingenieros S.A.
- Formato: FIEBDC-3/2016
- Programa: Generador de precios de la construcción. CYPE Ingenieros, S.A.
- Fecha: 08/03/2024
- Ámbito geográfico: Región de Murcia
- Divisa: EUR
- Costes indirectos: 3 %
- IVA: 21 %

## T Equipamiento urbano

### TY Equipamiento para playas

#### TYS Servicios de salvamento

**TYS010** Ud Torre móvil de vigilancia para playa.
Torre móvil de vigilancia, para playa, de 4,2 m de altura, compuesta de: estructura de perfiles tubulares de acero inoxidable AISI 304 esmaltado en blanco, apoyada sobre cuatro conjuntos de dos ruedas de nylon de 300 mm de diámetro cada una de ellas, asiento fijo de polietileno, escalera de acceso, parasol de lona de color blanco y mástil de perfil tubular de acero inoxidable AISI 304 esmaltado en blanco para alojamiento de la bandera de seguridad (no incluida en este precio). Incluso descarga y nivelado del conjunto.
Incluye: Descarga de la torre. Replanteo. Nivelación. Instalación de los componentes.
Criterio de medición de proyecto: Número de unidades previstas, según documentación gráfica de Proyecto.
Criterio de medición de obra: Se medirá el número de unidades realmente ejecutadas según especificaciones de Proyecto.

| Código | Ud | Descripción | Rendimiento | Precio | Importe |
|---|---|---|---|---|---|
| mt52dlv090 | Ud | Torre móvil de vigilancia, para playa, de 4,2 m de altura, compuesta de: estructura de perfiles tubulares de acero inoxidable AISI 304 esmaltado en blanco, apoyada sobre cuatro conjuntos de dos ruedas de nylon de 300 mm de diámetro cada una de ellas, asiento fijo de polietileno, escalera de acceso, parasol de lona de color blanco y mástil de perfil tubular de acero inoxidable AISI 304 esmaltado en blanco para alojamiento de la bandera de seguridad (no incluida en este precio), incluso sistema de abatimiento de las ruedas para impedir desplazamientos. (material) | 1 | 3854.71 | 3854.710 |
| mq04cag010b | h | Camión con grúa de hasta 10 t. (maquinaria) | 3.3 | 63.96 | 211.068 |
| mo011 | h | Oficial 1ª montador. (mano de obra) | 3.284 | 23.16 | 76.057 |
| mo080 | h | Ayudante montador. (mano de obra) | 3.284 | 21.78 | 71.526 |
| % | % | Costes directos complementarios | 2 % | 4213.361 | 84.267 |
|  |  | Costes directos |  |  | 4297.628 |
