# Sistema provisional de protección de borde de forjado, clase B, de polipropileno reforzado con fibra de vidrio

- Propiedad del archivo: CYPE Ingenieros S.A.
- Formato: FIEBDC-3/2016
- Programa: Generador de precios de la construcción. CYPE Ingenieros, S.A.
- Fecha: 08/03/2024
- Ámbito geográfico: Región de Murcia
- Divisa: EUR
- Costes indirectos: 3 %
- IVA: 21 %

## Y Seguridad y salud

### YC Sistemas de protección colectiva

#### YCF Protección perimetral de bordes de forjado

**YCF022** m Sistema provisional de protección de borde de forjado, clase B, de polipropileno reforzado con fibra de vidrio.
Sistema provisional de protección de borde de forjado, clase B, que proporciona resistencia sólo para cargas estáticas y para superficies de trabajo con un ángulo de inclinación máximo de 30°, formado por: barandilla, de polipropileno reforzado con fibra de vidrio, de 1015 mm de altura y 1520 mm de longitud, amortizable en 350 usos y guardacuerpos fijos de seguridad fabricados en acero de primera calidad con pintura anticorrosiva, de 37x37 mm y 1100 mm de longitud, separados entre sí una distancia máxima de 1,52 m y fijados al forjado con soporte mordaza, amortizables en 20 usos.
Criterio de medición de proyecto: Longitud medida según Estudio o Estudio Básico de Seguridad y Salud.
Criterio de medición de obra: Se medirá la longitud realmente montada según especificaciones de Estudio o Estudio Básico de Seguridad y Salud.

| Código | Ud | Descripción | Rendimiento | Precio | Importe |
|---|---|---|---|---|---|
| mt50spb031a | Ud | Guardacuerpos fijo de seguridad fabricado en acero de primera calidad con pintura anticorrosiva, de 37x37 mm y 1100 mm de longitud. (material) | 0.045 | 39.35 | 1.771 |
| mt50spb080b | Ud | Barandilla para guardacuerpos, de polipropileno reforzado con fibra de vidrio, con resistencia a los rayos UV, de 1015 mm de altura y 1520 mm de longitud. (material) | 0.002 | 80.46 | 0.161 |
| mo119 | h | Oficial 1ª Seguridad y Salud. (mano de obra) | 0.109 | 22.53 | 2.456 |
| mo120 | h | Peón Seguridad y Salud. (mano de obra) | 0.109 | 21.19 | 2.310 |
| % | % | Costes directos complementarios | 2 % | 6.698 | 0.134 |
|  |  | Costes directos |  |  | 6.832 |

Residuos:
- colocación: mt50spb031a; factor de residuo 1
- colocación: mt50spb080b; factor de residuo 1

## Recursos

**mt50spb031a** Ud Guardacuerpos fijo de seguridad fabricado en acero de primera calidad con pintura anticorrosiva
Datos técnicos: Coste energético 195.780 MJ; Emisión de CO2 19.968 kg; Código LER 17 04 05; Masa del elemento 7.8 kg; Volumen 0.003714 m3

**mt50spb080b** Ud Barandilla para guardacuerpos
Datos técnicos: Coste energético 948.577 MJ; Emisión de CO2 31.722 kg; Código LER 17 02 03; Masa del elemento 10 kg; Volumen 0.016667 m3
Residuos:
- embalaje: re170203 Plástico. (componente de residuo); rendimiento 0.437 kg; Código LER 17 02 03; Masa del elemento 1 kg; Volumen 0.001667 m3
