# Lámpara portátil

- Propiedad del archivo: CYPE Ingenieros S.A.
- Formato: FIEBDC-3/2016
- Programa: Generador de precios de la construcción. CYPE Ingenieros, S.A.
- Fecha: 04/10/2024
- Ámbito geográfico: Región de Murcia
- Divisa: EUR
- Costes indirectos: 3 %
- IVA: 21 %

## Y Seguridad y salud

### YC Sistemas de protección colectiva

#### YCS Protección eléctrica

**YCS010** Ud Lámpara portátil.
Lámpara portátil de mano, con cesto protector, mango aislante, cable de 5 m y gancho de sujeción, amortizable en 3 usos.
Criterio de medición de proyecto: Número de unidades previstas, según Estudio o Estudio Básico de Seguridad y Salud.
Criterio de medición de obra: Se medirá el número de unidades realmente colocadas según especificaciones de Estudio o Estudio Básico de Seguridad y Salud.

| Código | Ud | Descripción | Rendimiento | Precio | Importe |
|---|---|---|---|---|---|
| mt50spe010 | Ud | Lámpara portátil de mano, con cesto protector, mango aislante, cable de 5 m y gancho de sujeción. (material) | 0.333 | 16.05 | 5.345 |
| mo120 | h | Peón Seguridad y Salud. (mano de obra) | 0.109 | 21.19 | 2.310 |
| % | % | Costes directos complementarios | 2 % | 7.655 | 0.153 |
|  |  | Costes directos |  |  | 7.808 |
