# Limpieza de caseta o local provisional

- Propiedad del archivo: CYPE Ingenieros S.A.
- Formato: FIEBDC-3/2016
- Programa: Generador de precios de la construcción. CYPE Ingenieros, S.A.
- Fecha: 04/10/2024
- Ámbito geográfico: Región de Murcia
- Divisa: EUR
- Costes indirectos: 3 %
- IVA: 21 %

## Y Seguridad y salud

### YP Instalaciones provisionales de higiene y bienestar

#### YPL Limpieza

**YPL010** h Limpieza de caseta o local provisional.
Horas de limpieza y desinfección de la caseta o local provisional en obra, realizadas por peón ordinario de construcción. Incluso material y elementos de limpieza. Según R.D. 486/1997.
Incluye: Trabajos de limpieza.
Criterio de medición de proyecto: Tiempo estimado.
Criterio de medición de obra: Se medirá el tiempo realmente empleado.

| Código | Ud | Descripción | Rendimiento | Precio | Importe |
|---|---|---|---|---|---|
| mo120 | h | Peón Seguridad y Salud. (mano de obra) | 1 | 21.19 | 21.190 |
| % | % | Costes directos complementarios | 2 % | 21.190 | 0.424 |
|  |  | Costes directos |  |  | 21.614 |
