# Cinta bicolor

- Propiedad del archivo: CYPE Ingenieros S.A.
- Formato: FIEBDC-3/2016
- Programa: Generador de precios de la construcción. CYPE Ingenieros, S.A.
- Fecha: 04/10/2024
- Ámbito geográfico: Región de Murcia
- Divisa: EUR
- Costes indirectos: 3 %
- IVA: 21 %

## Y Seguridad y salud

### YS Señalización provisional de obras

#### YSB Balizamiento

**YSB050** m Cinta bicolor.
Suministro, colocación y desmontaje de cinta adhesiva y reflectante para balizamiento, de material plástico, de 10 cm de anchura y 0,1 mm de espesor, impresa en franjas de color rojo y blanco.
Criterio de medición de proyecto: Longitud medida según Estudio o Estudio Básico de Seguridad y Salud.
Criterio de medición de obra: Se medirá la longitud realmente montada según especificaciones de Estudio o Estudio Básico de Seguridad y Salud.

| Código | Ud | Descripción | Rendimiento | Precio | Importe |
|---|---|---|---|---|---|
| mt50bal010k | m | Cinta adhesiva y reflectante para balizamiento, de material plástico, de 10 cm de anchura y 0,1 mm de espesor, impresa en franjas de color rojo y blanco. (material) | 1.05 | 4.54 | 4.767 |
| mo120 | h | Peón Seguridad y Salud. (mano de obra) | 0.055 | 21.19 | 1.165 |
| % | % | Costes directos complementarios | 2 % | 5.932 | 0.119 |
|  |  | Costes directos |  |  | 6.051 |

Residuos:
- colocación: mt50bal010k; factor de residuo 1

## Recursos

**mt50bal010k** m Cinta adhesiva y reflectante para balizamiento
Datos técnicos: Coste energético 2.209 MJ; Emisión de CO2 0.110 kg; Código LER 17 02 03; Masa del elemento 0.0228 kg; Volumen 0.000038 m3
