# Hito reflectante

- Propiedad del archivo: CYPE Ingenieros S.A.
- Formato: FIEBDC-3/2016
- Programa: Generador de precios de la construcción. CYPE Ingenieros, S.A.
- Fecha: 08/03/2024
- Ámbito geográfico: Región de Murcia
- Divisa: EUR
- Costes indirectos: 3 %
- IVA: 21 %

## Y Seguridad y salud

### YS Señalización provisional de obras

#### YSB Balizamiento

**YSB090** Ud Hito reflectante.
Suministro y colocación sobre la calzada de hito cilíndrico flexible de polietileno, de 200 mm de diámetro y 750 mm de altura, color verde, con 2 bandas de retrorreflectancia nivel 1 (E.G.). Incluso tornillos y elementos de fijación al pavimento, mantenimiento en condiciones seguras durante todo el periodo de tiempo que se requiera y desmontaje.
Incluye: Replanteo. Colocación de los hitos. Desmontaje posterior. Retirada a contenedor.
Criterio de medición de proyecto: Número de unidades previstas, según Estudio o Estudio Básico de Seguridad y Salud.
Criterio de medición de obra: Se medirá el número de unidades realmente colocadas según especificaciones de Estudio o Estudio Básico de Seguridad y Salud.

| Código | Ud | Descripción | Rendimiento | Precio | Importe |
|---|---|---|---|---|---|
| mt50bal090r | Ud | Hito cilíndrico flexible de polietileno, de 200 mm de diámetro y 750 mm de altura, color verde, con 2 bandas de retrorreflectancia nivel 1 (E.G.), según UNE 135363. (material) | 1 | 41.19 | 41.190 |
| mo120 | h | Peón Seguridad y Salud. (mano de obra) | 0.164 | 21.19 | 3.475 |
| % | % | Costes directos complementarios | 2 % | 44.665 | 0.893 |
|  |  | Costes directos |  |  | 45.558 |

Residuos:
- colocación: mt50bal090r; factor de residuo 1

## Recursos

**mt50bal090r** Ud Hito cilíndrico flexible de polietileno
Datos técnicos: Coste energético 191.856 MJ; Emisión de CO2 6.804 kg; Código LER 17 02 03; Masa del elemento 1.4 kg; Volumen 0.002333 m3
