# Marca vial transversal

- Propiedad del archivo: CYPE Ingenieros S.A.
- Formato: FIEBDC-3/2016
- Programa: Generador de precios de la construcción. CYPE Ingenieros, S.A.
- Fecha: 04/10/2024
- Ámbito geográfico: Región de Murcia
- Divisa: EUR
- Costes indirectos: 3 %
- IVA: 21 %

## Y Seguridad y salud

### YS Señalización provisional de obras

#### YSH Señalización horizontal

**YSH020** m Marca vial transversal.
Aplicación manual de pintura alcídica color amarillo, para marca vial transversal continua, de 40 cm de anchura, para línea de detención.
Incluye: Premarcaje. Aplicación manual de la mezcla.
Criterio de medición de proyecto: Longitud medida según Estudio o Estudio Básico de Seguridad y Salud.
Criterio de medición de obra: Se medirá, a cinta corrida, la longitud realmente ejecutada según especificaciones de Estudio o Estudio Básico de Seguridad y Salud.

| Código | Ud | Descripción | Rendimiento | Precio | Importe |
|---|---|---|---|---|---|
| mt27mvh030b | kg | Pintura alcídica color amarillo, según UNE-EN 1871. (material) | 0.116 | 3.09 | 0.358 |
| mo119 | h | Oficial 1ª Seguridad y Salud. (mano de obra) | 0.027 | 22.53 | 0.608 |
| mo120 | h | Peón Seguridad y Salud. (mano de obra) | 0.014 | 21.19 | 0.297 |
| % | % | Costes directos complementarios | 2 % | 1.263 | 0.025 |
|  |  | Costes directos |  |  | 1.288 |

Residuos:
- colocación: mt27mvh030b Pintura alcídica color amarillo, según UNE-EN 1871; factor de residuo 0.055

## Recursos

**mt27mvh030b** kg Pintura alcídica color amarillo, según UNE-EN 1871
Datos técnicos: Coste energético 27.070 MJ; Emisión de CO2 1.204 kg; Código LER 08 01 11; Masa del elemento 1 kg; Volumen 0.001111 m3
Residuos:
- embalaje: re170203 Plástico. (componente de residuo); rendimiento 0.032 kg; Código LER 17 02 03; Masa del elemento 1 kg; Volumen 0.001667 m3
