# Suplemento por incremento de energía específica

- Propiedad del archivo: CYPE INGENIEROS, S.A.
- Formato: FIEBDC-3/2002
- Ámbito geográfico: Región de Murcia
- Divisa: EUR
- Costes indirectos: 3.00 %
- IVA: 21.00 %

## A Acondicionamiento del terreno

### AM Mejoras del terreno

#### AMC Compactaciones

**AMC022** m² Suplemento por incremento de energía específica.
Suplemento por la aplicación de un incremento de 250 kN·m/m², en la energía específica aplicada por el equipo de compactación dinámica del terreno.
Criterio de medición de proyecto: Superficie medida en proyección horizontal, según documentación gráfica de Proyecto.
Criterio de medición de obra: Se medirá, en proyección horizontal, la superficie realmente ejecutada según especificaciones de Proyecto.

| Código | Ud | Descripción | Rendimiento | Precio | Importe |
|---|---|---|---|---|---|
| mq02din020 | h | Equipo para compactación dinámica, con maza de impacto. (maquinaria) | 0.004 | 153.10 | 0.61 |
| mq02din030 | h | Equipo de control de la penetración dinámica y los asientos. (maquinaria) | 0.001 | 147.18 | 0.15 |
| mq01mot020b | h | Motoniveladora de 147 kW, equipada con escarificadora. (maquinaria) | 0.001 | 99.69 | 0.10 |
| mq02rov010i | h | Compactador monocilíndrico vibrante autopropulsado, de 129 kW, de 16,2 t, anchura de trabajo 213,4 cm. (maquinaria) | 0.001 | 69.78 | 0.07 |
| mo020 | h | Oficial 1ª construcción. (mano de obra) | 0.003 | 22.53 | 0.07 |
| mo113 | h | Peón ordinario construcción. (mano de obra) | 0.005 | 21.19 | 0.11 |
| mo112 | h | Peón especializado construcción. (mano de obra) | 0.005 | 21.72 | 0.11 |
| % | % | Costes directos complementarios | 2 % | 1.22 | 0.02 |
|  |  | Costes directos |  |  | 1.24 |
