# Transporte, puesta en obra y retirada de equipo completo para inyecciones de lechada de cemento a presión, sistema Jet Grouting

- Propiedad del archivo: CYPE INGENIEROS, S.A.
- Formato: FIEBDC-3/2002
- Ámbito geográfico: Región de Murcia
- Divisa: EUR
- Costes indirectos: 3.00 %
- IVA: 21.00 %

## A Acondicionamiento del terreno

### AM Mejoras del terreno

#### AMJ Jet Grouting

**AMJ001** Ud Transporte, puesta en obra y retirada de equipo completo para inyecciones de lechada de cemento a presión, sistema Jet Grouting.
Transporte, puesta en obra y retirada de equipo completo para inyecciones de lechada de cemento a presión, sistema Jet Grouting, a una distancia de hasta 200 km.
Criterio de valoración económica: El precio incluye el desplazamiento a la obra del personal especializado.
Incluye: Transporte a la obra. Montaje del equipo. Desmontaje del equipo. Retirada del equipo.
Criterio de medición de proyecto: Número de unidades previstas, según documentación gráfica de Proyecto.
Criterio de medición de obra: Se medirá el número de unidades realmente ejecutadas según especificaciones de Proyecto.

| Código | Ud | Descripción | Rendimiento | Precio | Importe |
|---|---|---|---|---|---|
| mq03mpi050a | Ud | Transporte, puesta en obra y retirada de equipo completo para realización de inyecciones mediante el sistema Jet Grouting, a una distancia de hasta 200 km. (maquinaria) | 1.000 | 3594.14 | 3594.14 |
| % | % | Costes directos complementarios | 2 % | 3594.14 | 71.88 |
|  |  | Costes directos |  |  | 3666.02 |
