# Solera de hormigón en masa con cal y fibras de cáñamo

- Propiedad del archivo: CYPE INGENIEROS, S.A.
- Formato: FIEBDC-3/2002
- Ámbito geográfico: Región de Murcia
- Divisa: EUR
- Costes indirectos: 3.00 %
- IVA: 21.00 %

## A Acondicionamiento del terreno

### AN Nivelación

#### ANS Soleras

**ANS027** m² Solera de hormigón en masa con cal y fibras de cáñamo.
Solera de hormigón en masa de 10 cm de espesor, realizado con cal hidráulica natural, tipo NHL 5 y fibras de cáñamo, con una resistencia a compresión a 28 días mayor o igual a 1,2 Mpa (12 kg/cm²), preparado en obra y vertido con medios manuales, extendido y vibrado manual mediante regla vibrante. Incluso tablero de madera de 2 cm de espesor, para la ejecución de juntas de retracción.
Criterio de valoración económica: El precio no incluye la base de la solera.
Incluye: Preparación de la superficie de apoyo del hormigón. Replanteo. Tendido de niveles mediante toques, maestras de hormigón o reglas. Riego de la superficie base. Formación de juntas de retracción. Preparación del hormigón. Vertido, extendido y vibrado del hormigón. Curado del hormigón.
Criterio de medición de proyecto: Superficie medida según documentación gráfica de Proyecto.
Criterio de medición de obra: Se medirá la superficie realmente ejecutada según especificaciones de Proyecto, sin deducir la superficie ocupada por los pilares situados dentro de su perímetro.

| Código | Ud | Descripción | Rendimiento | Precio | Importe |
|---|---|---|---|---|---|
| mt08fca010 | kg | Fibras de cáñamo, densidad 110 kg/m³ y conductividad térmica 0,48 W/(mK), suministradas en sacos. (material) | 4.400 | 0.75 | 3.30 |
| mt08aaa010a | m³ | Agua. (material) | 0.022 | 1.50 | 0.03 |
| mt01arg008b | m³ | Arena, de tamaño máximo 0/5 mm. (material) | 0.022 | 17.48 | 0.38 |
| mt08cal020c | kg | Cal hidráulica natural tipo NHL 5, en sacos, según UNE-EN 459-1. (material) | 19.294 | 0.65 | 12.54 |
| mt08ema050a | m³ | Madera para encofrar, de 22 mm de espesor. (material) | 0.001 | 385.00 | 0.39 |
| mq06vib020 | h | Regla vibrante de 3 m. (maquinaria) | 0.084 | 5.23 | 0.44 |
| mq06hor010 | h | Hormigonera eléctrica con una capacidad de amasado de 160 l. (maquinaria) | 0.063 | 3.45 | 0.22 |
| mo113 | h | Peón ordinario construcción. (mano de obra) | 0.179 | 21.19 | 3.79 |
| mo112 | h | Peón especializado construcción. (mano de obra) | 0.115 | 21.72 | 2.50 |
| mo020 | h | Oficial 1ª construcción. (mano de obra) | 0.070 | 22.53 | 1.58 |
| mo077 | h | Ayudante construcción. (mano de obra) | 0.035 | 21.78 | 0.76 |
| % | % | Costes directos complementarios | 2 % | 25.93 | 0.52 |
|  |  | Costes directos |  |  | 26.45 |
