# Piezas especiales para solera ventilada de hormigón

- Propiedad del archivo: CYPE INGENIEROS, S.A.
- Formato: FIEBDC-3/2002
- Ámbito geográfico: Región de Murcia
- Divisa: EUR
- Costes indirectos: 3.00 %
- IVA: 21.00 %

## A Acondicionamiento del terreno

### AN Nivelación

#### ANV Soleras ventiladas

**ANV011** Ud Piezas especiales para solera ventilada de hormigón.
Pieza de borde perimetral, en forma de "L", de polipropileno y polietileno reciclados, de 200x20x10 cm, color negro, colocada sobre base de hormigón de limpieza para impedir el paso del hormigón hacia el interior de las piezas durante la fase de vertido del hormigón. Incluso elementos de fijación.
Incluye: Replanteo y colocación de las piezas.
Criterio de medición de proyecto: Número de unidades previstas, según documentación gráfica de Proyecto.
Criterio de medición de obra: Se medirá el número de unidades realmente ejecutadas según especificaciones de Proyecto.

| Código | Ud | Descripción | Rendimiento | Precio | Importe |
|---|---|---|---|---|---|
| mt07cid020a | Ud | Pieza de borde perimetral, en forma de "L", de polipropileno y polietileno reciclados, de 200x20x10 cm, color negro, para soleras ventiladas. (material) | 1.000 | 1.65 | 1.65 |
| mt50spa101 | kg | Clavos de acero. (material) | 0.100 | 1.87 | 0.19 |
| mt08var050 | kg | Alambre galvanizado para atar, de 1,30 mm de diámetro. (material) | 0.050 | 1.50 | 0.08 |
| mo112 | h | Peón especializado construcción. (mano de obra) | 0.100 | 21.72 | 2.17 |
| % | % | Costes directos complementarios | 2 % | 4.09 | 0.08 |
|  |  | Costes directos |  |  | 4.17 |
