# Arqueta de hormigón en masa "in situ"

- Propiedad del archivo: CYPE INGENIEROS, S.A.
- Formato: FIEBDC-3/2002
- Ámbito geográfico: Región de Murcia
- Divisa: EUR
- Costes indirectos: 3.00 %
- IVA: 21.00 %

## A Acondicionamiento del terreno

### AS Red de saneamiento horizontal

#### ASA Arquetas

**ASA011** Ud Arqueta de hormigón en masa "in situ".
Arqueta de paso enterrada, de hormigón en masa "in situ" HM-30/B/20/X0+XA2, de dimensiones interiores 60x60x60 cm, sobre solera de hormigón en masa de 15 cm de espesor, formación de pendiente mínima del 2%, con el mismo tipo de hormigón, cerrada superiormente con marco y tapa de fundición clase B-125 según UNE-EN 124; previa excavación con medios mecánicos y posterior relleno del trasdós con material granular. Incluso molde reutilizable de chapa metálica amortizable en 20 usos y colector de conexión de PVC, de tres entradas y una salida, con tapa de registro, para encuentros.
Incluye: Replanteo. Excavación con medios mecánicos. Eliminación de las tierras sueltas del fondo de la excavación. Vertido y compactación del hormigón en formación de solera. Colocación del molde reutilizable. Vertido y compactación del hormigón en formación de la arqueta. Retirada del molde. Conexionado de los colectores a la arqueta. Relleno de hormigón para formación de pendientes. Colocación del colector de conexión de PVC en el fondo de la arqueta. Colocación de la tapa y los accesorios. Relleno del trasdós. Comprobación de su correcto funcionamiento. Realización de pruebas de servicio.
Criterio de medición de proyecto: Número de unidades previstas, según documentación gráfica de Proyecto.
Criterio de medición de obra: Se medirá el número de unidades realmente ejecutadas según especificaciones de Proyecto.

| Código | Ud | Descripción | Rendimiento | Precio | Importe |
|---|---|---|---|---|---|
| mt10hmf010rRb | m³ | Hormigón HM-30/B/20/X0+XA2, fabricado en central, con cemento SR. (material) | 0.349 | 115.86 | 40.44 |
| mt11var130 | Ud | Colector de conexión de PVC, con tres entradas y una salida, con tapa de registro. (material) | 1.000 | 37.50 | 37.50 |
| mt08epr030c | Ud | Molde reutilizable para formación de arquetas de sección cuadrada de 60x60x60 cm, de chapa metálica, incluso accesorios de montaje. (material) | 0.050 | 368.07 | 18.40 |
| mt11tfa010c | Ud | Marco y tapa de fundición, 60x60 cm, para arqueta registrable, clase B-125 según UNE-EN 124. (material) | 1.000 | 55.66 | 55.66 |
| mt01arr010a | t | Grava de cantera, de 19 a 25 mm de diámetro. (material) | 0.581 | 11.50 | 6.68 |
| mq01ret020b | h | Retrocargadora sobre neumáticos, de 70 kW. (maquinaria) | 0.082 | 40.90 | 3.35 |
| au00auh040 |  | Vibrador de hormigón, eléctrico. | 1.000 | 0.00 | 0.00 |
| mo020 | h | Oficial 1ª construcción. (mano de obra) | 1.105 | 22.53 | 24.90 |
| mo113 | h | Peón ordinario construcción. (mano de obra) | 0.835 | 21.19 | 17.69 |
| % | % | Costes directos complementarios | 2 % | 204.62 | 4.09 |
|  |  | Costes directos |  |  | 208.71 |
