# Transporte, puesta en obra y retirada de fresadora

- Propiedad del archivo: CYPE INGENIEROS, S.A.
- Formato: FIEBDC-3/2002
- Ámbito geográfico: Región de Murcia
- Divisa: EUR
- Costes indirectos: 3.00 %
- IVA: 21.00 %

## C Cimentaciones

### CC Contenciones

#### CCP Muros pantalla

**CCP070** Ud Transporte, puesta en obra y retirada de fresadora.
Transporte, puesta en obra mediante grúa autopropulsada y retirada de fresadora, para la regularización de los paramentos verticales del intradós del muro pantalla, y para la ejecución del rebaje en los encuentros con forjados de sótano y losa de cimentación.
Criterio de valoración económica: El precio incluye el desplazamiento a la obra del personal especializado.
Incluye: Transporte a la obra. Montaje del equipo. Desmontaje del equipo. Retirada del equipo.
Criterio de medición de proyecto: Número de unidades previstas, según documentación gráfica de Proyecto.
Criterio de medición de obra: Se medirá el número de unidades realmente ejecutadas según especificaciones de Proyecto.

| Código | Ud | Descripción | Rendimiento | Precio | Importe |
|---|---|---|---|---|---|
| mq03fre011 | Ud | Transporte, puesta en obra y retirada de equipo de fresado para muro pantalla. (maquinaria) | 1.000 | 1332.80 | 1332.80 |
| mq07gte010d | h | Grúa autopropulsada de brazo telescópico con una capacidad de elevación de 40 t y 35 m de altura máxima de trabajo. (maquinaria) | 2.000 | 88.48 | 176.96 |
| % | % | Costes directos complementarios | 2 % | 1509.76 | 30.20 |
|  |  | Costes directos |  |  | 1539.96 |
