# Desplazamiento vertical de fresadora

- Propiedad del archivo: CYPE INGENIEROS, S.A.
- Formato: FIEBDC-3/2002
- Ámbito geográfico: Región de Murcia
- Divisa: EUR
- Costes indirectos: 3.00 %
- IVA: 21.00 %

## C Cimentaciones

### CC Contenciones

#### CCP Muros pantalla

**CCP072** h Desplazamiento vertical de fresadora.
Desplazamiento vertical, de ascenso o descenso en obra de fresadora mediante grúa autopropulsada, desde la cota cero hasta la cota de sótano correspondiente, para la regularización de los paramentos verticales del intradós del muro pantalla, y para la ejecución del rebaje en los encuentros con forjados de sótano y losa de cimentación.
Incluye: Desplazamiento vertical del equipo.
Criterio de medición de proyecto: Tiempo estimado.
Criterio de medición de obra: Amortización en forma de alquiler por horas, según condiciones definidas en el contrato suscrito con la empresa suministradora.

| Código | Ud | Descripción | Rendimiento | Precio | Importe |
|---|---|---|---|---|---|
| mq07gte010d | h | Grúa autopropulsada de brazo telescópico con una capacidad de elevación de 40 t y 35 m de altura máxima de trabajo. (maquinaria) | 1.000 | 88.48 | 88.48 |
| % | % | Costes directos complementarios | 2 % | 88.48 | 1.77 |
|  |  | Costes directos |  |  | 90.25 |
