# Anclaje provisional de muro pantalla

- Propiedad del archivo: CYPE INGENIEROS, S.A.
- Formato: FIEBDC-3/2002
- Ámbito geográfico: Región de Murcia
- Divisa: EUR
- Costes indirectos: 3.00 %
- IVA: 21.00 %

## C Cimentaciones

### CC Contenciones

#### CCP Muros pantalla

**CCP081** m Anclaje provisional de muro pantalla.
Anclaje provisional de muro pantalla al terreno, con inclinación de 30° respecto al plano horizontal, hasta 17,5 m de longitud, para asegurar la estabilidad del muro pantalla durante los trabajos de excavación de las tierras, hasta que se rigidice definitivamente el muro mediante sus uniones con el resto de la estructura, durante un tiempo de servicio inferior a 2 años, compuesto de los siguientes trabajos: extracción de tierras con medios mecánicos, mediante perforación del muro pantalla y del terreno, con entubación de 114 mm de diámetro exterior; introducción de 3 cables formados por cordones trenzados de acero de 0,6" (15,2 mm) de diámetro nominal, engrasados y envainados en tubo de PE; inyección a presión mediante el sistema de inyección única global (IU), de lechada de cemento CEM I 42,5N, con una relación agua/cemento de 0,4, dosificada en peso, para protección y formación del bulbo; fijación de los cables a la cabeza de anclaje formada por placa de apoyo y cuña de acero; tesado de los cables con gato de tesado multifilar y central hidráulica, una vez fraguada la lechada de cemento; sellado de la perforación y puesta en servicio, y carga manual de escombros sobre camión o contenedor.
Incluye: Perforación de la pantalla y el terreno. Colocación de los cables. Inyección de la lechada. Colocación de la cabeza de anclaje. Fijación de los cables a la cabeza de anclaje. Tesado de los cables. Sellado de la perforación. Destesado. Limpieza de los restos generados. Carga manual de escombros sobre camión o contenedor. Realización de pruebas de servicio.
Criterio de medición de proyecto: Longitud medida desde la cara de apoyo de la cabeza de anclaje hasta el extremo del bulbo, según documentación gráfica de Proyecto.
Criterio de medición de obra: Se medirá la longitud total del cable de los anclajes ejecutados según especificaciones de Proyecto.

| Código | Ud | Descripción | Rendimiento | Precio | Importe |
|---|---|---|---|---|---|
| mt07aav110a | m | Cable formado por cordones de acero UNE 36094 Y 1860 S7, de 0,6" (15,2 mm) de diámetro nominal y 1860 MPa de carga unitaria máxima, para anclajes al terreno. (material) | 2.000 | 2.91 | 5.82 |
| mt07aav120a | m | Tubo de polietileno de alta densidad (PEAD/HDPE), para envainar los cables en anclajes al terreno. (material) | 1.000 | 6.79 | 6.79 |
| mt08aaa010a | m³ | Agua. (material) | 0.010 | 1.50 | 0.02 |
| mt08cem010c | kg | Cemento Portland CEM I 42,5 N, en sacos, según UNE-EN 197-1. (material) | 25.000 | 0.11 | 2.75 |
| mt07aav105 | Ud | Repercusión, por metro de anclaje provisional de muro pantalla, de cabeza de anclaje, para un máximo de siete cables de 0,6" (15,2 mm) de diámetro nominal, formada por placa de apoyo y cuñas de acero, incluso tesado y puesta en servicio de la misma. (material) | 1.000 | 32.40 | 32.40 |
| mq03pan020a | h | Equipo mecánico para realización de los trabajos de perforación del muro y del terreno, con o sin entubación para anclaje provisional de muro pantalla. (maquinaria) | 0.500 | 31.36 | 15.68 |
| mo042 | h | Oficial 1ª estructurista. (mano de obra) | 0.498 | 23.46 | 11.68 |
| mo089 | h | Ayudante estructurista. (mano de obra) | 0.498 | 22.67 | 11.29 |
| % | % | Costes directos complementarios | 2 % | 86.43 | 1.73 |
|  |  | Costes directos |  |  | 88.16 |
