# Tesado de anclajes permanentes

- Propiedad del archivo: CYPE INGENIEROS, S.A.
- Formato: FIEBDC-3/2002
- Ámbito geográfico: Región de Murcia
- Divisa: EUR
- Costes indirectos: 3.00 %
- IVA: 21.00 %

## C Cimentaciones

### CC Contenciones

#### CCP Muros pantalla

**CCP084** Ud Tesado de anclajes permanentes.
Tesado de anclajes permanentes, durante una jornada laboral, mediante equipo formado por gato de tesado multifilar y central hidráulica.
Criterio de valoración económica: El precio incluye el desplazamiento a la obra del personal especializado.
Incluye: Fijación de los cables a la cabeza de anclaje. Tesado de los cables. Colocación de la caperuza de protección. Sellado de los extremos de los cables en la cabeza de anclaje.
Criterio de medición de proyecto: Número de unidades previstas, según documentación gráfica de Proyecto.
Criterio de medición de obra: Se medirá el número de unidades realmente ejecutadas según especificaciones de Proyecto.

| Código | Ud | Descripción | Rendimiento | Precio | Importe |
|---|---|---|---|---|---|
| mq03pan040 | h | Equipo de tesado compuesto por gato de tesado multifilar y central hidráulica, para anclajes permanentes en muros pantalla. (maquinaria) | 8.000 | 125.44 | 1003.52 |
| mo042 | h | Oficial 1ª estructurista. (mano de obra) | 7.961 | 23.46 | 186.77 |
| mo089 | h | Ayudante estructurista. (mano de obra) | 7.961 | 22.67 | 180.48 |
| % | % | Costes directos complementarios | 2 % | 1370.77 | 27.42 |
|  |  | Costes directos |  |  | 1398.19 |
