# Hormigón en masa con cal

- Propiedad del archivo: CYPE INGENIEROS, S.A.
- Formato: FIEBDC-3/2002
- Ámbito geográfico: Región de Murcia
- Divisa: EUR
- Costes indirectos: 3.00 %
- IVA: 21.00 %

## C Cimentaciones

### CH Hormigones, aceros y encofrados

#### CHH Hormigones

**CHH025** m³ Hormigón en masa con cal.
Hormigón en masa con cal hidráulica natural, tipo NHL 5, con una resistencia a compresión a 90 días mayor o igual a 11,5 Mpa (115 kg/cm²), preparado en obra y vertido con medios manuales, para formación de cimentación.
Incluye: Preparación del hormigón. Vertido y compactación del hormigón. Curado del hormigón.
Criterio de medición de proyecto: Volumen teórico, según documentación gráfica de Proyecto.
Criterio de medición de obra: Se medirá el volumen teórico ejecutado según especificaciones de Proyecto, sin incluir los incrementos por excesos de excavación no autorizados.

| Código | Ud | Descripción | Rendimiento | Precio | Importe |
|---|---|---|---|---|---|
| mt08aaa010a | m³ | Agua. (material) | 0.249 | 1.50 | 0.37 |
| mt01arg008a | m³ | Arena, de tamaño máximo 0/3 mm. (material) | 0.410 | 16.65 | 6.83 |
| mt01arg008c | m³ | Arena, de tamaño máximo 3/8 mm. (material) | 0.410 | 20.90 | 8.57 |
| mt01arg008d | m³ | Gravilla, de tamaño máximo 8/16 mm. (material) | 0.546 | 23.60 | 12.89 |
| mt08cal020c | kg | Cal hidráulica natural tipo NHL 5, en sacos, según UNE-EN 459-1. (material) | 477.750 | 0.65 | 310.54 |
| mq06hor010 | h | Hormigonera eléctrica con una capacidad de amasado de 160 l. (maquinaria) | 0.630 | 3.45 | 2.17 |
| au00auh040 |  | Vibrador de hormigón, eléctrico. | 1.000 | 0.00 | 0.00 |
| mo045 | h | Oficial 1ª estructurista, en trabajos de puesta en obra del hormigón. (mano de obra) | 0.050 | 23.46 | 1.17 |
| mo092 | h | Ayudante estructurista, en trabajos de puesta en obra del hormigón. (mano de obra) | 0.249 | 22.67 | 5.64 |
| mo113 | h | Peón ordinario construcción. (mano de obra) | 1.045 | 21.19 | 22.14 |
| mo112 | h | Peón especializado construcción. (mano de obra) | 1.095 | 21.72 | 23.78 |
| % | % | Costes directos complementarios | 2 % | 394.10 | 7.88 |
|  |  | Costes directos |  |  | 401.98 |
