# Perforación con barrena de widia en pilotes "in situ"

- Propiedad del archivo: CYPE INGENIEROS, S.A.
- Formato: FIEBDC-3/2002
- Ámbito geográfico: Región de Murcia
- Divisa: EUR
- Costes indirectos: 3.00 %
- IVA: 21.00 %

## C Cimentaciones

### CP Profundas

#### CPI Pilotes "in situ"

**CPI002** h Perforación con barrena de widia en pilotes "in situ".
Perforación mediante el uso de barrena de widia, en roca o capas duras del terreno de resistencia mayor de 50 kg/cm², para la formación de cualquier tipo de pilote "in situ" de entre 85 y 125 cm de diámetro.
Criterio de valoración económica: El precio incluye el desplazamiento, montaje y desmontaje en obra del equipo de perforación.
Incluye: Montaje del equipo. Perforación del terreno. Desmontaje del equipo. Limpieza de la zona afectada.
Criterio de medición de proyecto: Tiempo estimado según estudio geotécnico del terreno.
Criterio de medición de obra: Amortización en forma de alquiler por horas, según condiciones definidas en el contrato suscrito con la empresa suministradora.

| Código | Ud | Descripción | Rendimiento | Precio | Importe |
|---|---|---|---|---|---|
| mq03pii020b | h | Barrena de widia, de entre 85 y 125 cm de diámetro. (maquinaria) | 1.000 | 475.00 | 475.00 |
| % | % | Costes directos complementarios | 2 % | 475.00 | 9.50 |
|  |  | Costes directos |  |  | 484.50 |
