# Paralización del equipo completo para ejecución de micropilotes

- Propiedad del archivo: CYPE INGENIEROS, S.A.
- Formato: FIEBDC-3/2002
- Ámbito geográfico: Región de Murcia
- Divisa: EUR
- Costes indirectos: 3.00 %
- IVA: 21.00 %

## C Cimentaciones

### CP Profundas

#### CPM Micropilotes

**CPM002** h Paralización del equipo completo para ejecución de micropilotes.
Paralización del equipo completo para ejecución de micropilotes, por causas ajenas a la empresa constructora, tales como falta de instrucciones, falta de prestaciones previstas, o fallos de recepción en los materiales.
Criterio de medición de proyecto: Tiempo estimado.
Criterio de medición de obra: Amortización en forma de alquiler por horas, según condiciones definidas en el contrato suscrito con la empresa suministradora.

| Código | Ud | Descripción | Rendimiento | Precio | Importe |
|---|---|---|---|---|---|
| mq03pva060a | Ud | Paralización del equipo completo en la ejecución de micropilotes, por causas ajenas a la empresa suministradora. (maquinaria) | 1.000 | 192.60 | 192.60 |
| % | % | Costes directos complementarios | 2 % | 192.60 | 3.85 |
|  |  | Costes directos |  |  | 196.45 |
