# Pilote roscado metálico con forma de tornillo

- Propiedad del archivo: CYPE INGENIEROS, S.A.
- Formato: FIEBDC-3/2002
- Ámbito geográfico: Región de Murcia
- Divisa: EUR
- Costes indirectos: 3.00 %
- IVA: 21.00 %

## C Cimentaciones

### CP Profundas

#### CPR Pilotes roscados

**CPR011** Ud Pilote roscado metálico con forma de tornillo.
Pilote roscado metálico con forma de tornillo, reutilizable, con capacidad de carga máxima a compresión de 130 kN, con fuste de tubo de acero galvanizado de 76,10 mm de diámetro exterior y 2100 mm de longitud, y pletina hexagonal con taladro central, para apoyo de elemento estructural en pilote roscado metálico, atornillado directamente en el terreno sin perforación previa.
Incluye: Replanteo y trazado del eje del pilote. Acoplamiento del pilote al equipo de atornillado. Atornillado del pilote. Desacoplamiento del pilote del equipo de atornillado. Replanteo, marcado y corte de la parte sobrante del pilote roscado.
Criterio de medición de proyecto: Número de unidades previstas, según documentación gráfica de Proyecto.
Criterio de medición de obra: Se medirá el número de unidades realmente ejecutadas según especificaciones de Proyecto.

| Código | Ud | Descripción | Rendimiento | Precio | Importe |
|---|---|---|---|---|---|
| mt07pir011ckm | Ud | Pilote roscado metálico con forma de tornillo, reutilizable, con capacidad de carga máxima a compresión de 130 kN, con fuste de tubo de acero galvanizado de 76,1 mm de diámetro exterior y 2100 mm de longitud, y pletina hexagonal con taladro central, para apoyo de elemento estructural en pilote roscado metálico, según UNE-EN ISO 1461. (material) | 1.000 | 93.90 | 93.90 |
| mq03pir030 | h | Equipo completo para atornillado de pilotes roscados. (maquinaria) | 0.100 | 74.49 | 7.45 |
| mo042 | h | Oficial 1ª estructurista. (mano de obra) | 0.100 | 23.46 | 2.35 |
| mo089 | h | Ayudante estructurista. (mano de obra) | 0.100 | 22.67 | 2.27 |
| % | % | Costes directos complementarios | 2 % | 105.97 | 2.12 |
|  |  | Costes directos |  |  | 108.09 |
