# Soporte metálico para apoyo de elemento estructural en pilote roscado metálico de una hélice

- Propiedad del archivo: CYPE INGENIEROS, S.A.
- Formato: FIEBDC-3/2002
- Ámbito geográfico: Región de Murcia
- Divisa: EUR
- Costes indirectos: 3.00 %
- IVA: 21.00 %

## C Cimentaciones

### CP Profundas

#### CPR Pilotes roscados

**CPR020** Ud Soporte metálico para apoyo de elemento estructural en pilote roscado metálico de una hélice.
Soporte cuadrado de acero galvanizado de 100x100 mm y 6 mm de espesor, con pieza circular de conexión a pilote roscado metálico, para apoyo de elemento estructural en pilote roscado metálico de una hélice. Incluso fijaciones mecánicas.
Incluye: Fijación del soporte al pilote roscado.
Criterio de medición de proyecto: Número de unidades previstas, según documentación gráfica de Proyecto.
Criterio de medición de obra: Se medirá el número de unidades realmente ejecutadas según especificaciones de Proyecto.

| Código | Ud | Descripción | Rendimiento | Precio | Importe |
|---|---|---|---|---|---|
| mt07pir030a | Ud | Soporte cuadrado de acero galvanizado de 100x100 mm y 6 mm de espesor, con pieza circular de conexión a pilote roscado metálico, para apoyo de elemento estructural en pilote roscado metálico de una hélice. Incluso fijaciones mecánicas. (material) | 1.000 | 18.76 | 18.76 |
| mo042 | h | Oficial 1ª estructurista. (mano de obra) | 0.100 | 23.46 | 2.35 |
| mo089 | h | Ayudante estructurista. (mano de obra) | 0.050 | 22.67 | 1.13 |
| % | % | Costes directos complementarios | 2 % | 22.24 | 0.44 |
|  |  | Costes directos |  |  | 22.68 |
