# Transporte, puesta en obra y retirada de equipo completo para atornillado de pilotes roscados metálicos "KRINNER"

- Propiedad del archivo: CYPE INGENIEROS, S.A.
- Formato: FIEBDC-3/2002
- Ámbito geográfico: Región de Murcia
- Divisa: EUR
- Costes indirectos: 3.00 %
- IVA: 21.00 %

## C Cimentaciones

### CP Profundas

#### CPR Pilotes roscados

**CPR031** Ud Transporte, puesta en obra y retirada de equipo completo para atornillado de pilotes roscados metálicos "KRINNER".
Transporte, puesta en obra y retirada de equipo completo autopropulsado sobre cadenas "KRINNER" para atornillado de pilotes roscados metálicos, a una distancia de 100 km, contando ida y vuelta.
Criterio de valoración económica: El precio incluye el desplazamiento a la obra del personal especializado.
Incluye: Transporte a la obra. Puesta en obra del equipo. Retirada del equipo.
Criterio de medición de proyecto: Número de unidades previstas, según documentación gráfica de Proyecto.
Criterio de medición de obra: Se medirá el número de unidades realmente ejecutadas según especificaciones de Proyecto.

| Código | Ud | Descripción | Rendimiento | Precio | Importe |
|---|---|---|---|---|---|
| mq03pir090j1 | Ud | Transporte, puesta en obra y retirada de equipo completo autopropulsado sobre cadenas "KRINNER" para atornillado de pilotes roscados metálicos, a una distancia de 100 km, contando ida y vuelta. (maquinaria) | 1.000 | 500.00 | 500.00 |
| % | % | Costes directos complementarios | 2 % | 500.00 | 10.00 |
|  |  | Costes directos |  |  | 510.00 |
